# Portão de correr para garagem, de aço galvanizado

- Propriedade do ficheiro: CYPE Ingenieros S.A.
- Formato: FIEBDC-3/2016
- Programa: Gerador de preços para construção civil. CYPE Ingenieros, S.A.
- Data: 11/06/2024
- Moeda: EUR
- Custos indirectos: 3 %
- IVA: 23 %

## L Vãos

### LG Portas de garagem

#### LGA De aço

**LGA020** Ud Portão de correr para garagem, de aço galvanizado.
Portão de correr suspenso de uma folha para garagem, formado por chapa dobrada de aço galvanizado de textura acanalada, 350x225 cm, com abertura automática. Inclusive material de ligação eléctrica e equipamento de automatismo fixado à obra para abertura e fecho automático de porta.
Inclui: Colocação e fixação dos perfis guia. Instalação do portão de garagem. Montagem do sistema de abertura. Montagem do sistema de accionamento. Ligação eléctrica. Correcção de falhas e lubrificação de mecanismos e guias. Colocação em funcionamento.
Critério de medição de projecto: Número de unidades previstas, segundo documentação gráfica de Projecto.
Critério de medição de obra: Medir-se-á o número de unidades realmente executadas segundo especificações de Projecto.

| Código | Un | Descrição | Rendimento | Preço | Importância |
|---|---|---|---|---|---|
| mt26pgc010h | Ud | Portão de correr suspenso de uma folha para garagem, formado por chapa dobrada de aço galvanizado de textura acanalada, 350x225 cm, sistema de deslocamento pendurado, com guia inferior, batentes, cobre-guia, puxadores, passadores, fechadura de contacto, elementos de fixação à obra e outros acessórios necessários. Segundo EN 13241-1. (material) | 1 | 1790.62 | 1790.620 |
| mt26egm010hd | Ud | Equipamento de motorização para abertura e fecho automático, para portão de garagem de correr de até 1000 kg de peso. (material) | 1 | 540 | 540.000 |
| mt26egm012 | Ud | Acessórios (fechadura, botão de pressão, emissor, receptor e fotocélula) para automatização de portão de garagem. (material) | 1 | 305 | 305.000 |
| mo020 | h | Oficial de 1ª construção. (mão de obra) | 0.715 | 22.68 | 16.216 |
| mo113 | h | Operário não qualificado construção. (mão de obra) | 0.715 | 21.45 | 15.337 |
| mo018 | h | Oficial de 1ª serralheiro. (mão de obra) | 1.669 | 22.98 | 38.354 |
| mo059 | h | Ajudante de serralheiro. (mão de obra) | 1.669 | 22.2 | 37.052 |
| mo003 | h | Oficial de 1ª electricista. (mão de obra) | 5.746 | 23.31 | 133.939 |
| % | % | Custos directos complementares | 2 % | 2876.518 | 57.530 |
|  |  | Custos directos |  |  | 2934.048 |

## Recursos

**mt26pgc010h** Ud Portão de correr suspenso de uma folha para garagem
Dados técnicos: Custo energético 35.730 MJ; Emissão de CO2 1.702 kg
Resíduos:
- embalagem: re170203 Plástico. (componente de resíduo); rendimento 0.235 kg; Código LER 17 02 03; Massa do elemento 1 kg; Volume 0.001667 m3
- embalagem: re170604 Materiais de isolamento não abrangidos em 17 06 01 e 17 06 03. (componente de resíduo); rendimento 0.245 kg; Código LER 17 06 04; Massa do elemento 1 kg; Volume 0.001667 m3
