# Portão seccional para garagem, de painéis sandwich isolantes de alumínio

- Propriedade do ficheiro: CYPE Ingenieros S.A.
- Formato: FIEBDC-3/2016
- Programa: Gerador de preços para construção civil. CYPE Ingenieros, S.A.
- Data: 11/06/2024
- Moeda: EUR
- Custos indirectos: 3 %
- IVA: 23 %

## L Vãos

### LG Portas de garagem

#### LGS De painéis sandwich isolantes metálicos

**LGS031** Ud Portão seccional para garagem, de painéis sandwich isolantes de alumínio.
Portão seccional para garagem, formado por lâminas de textura com relevo, com almofadas, de painel sandwich de alumínio com núcleo isolante de espuma de poliuretano, 400x230 cm, com acabamento pré-lacado de cor branca, com abertura manual.
Inclui: Colocação e fixação dos perfis guia. Introdução do painel nas guias. Colocação e fixação do eixo aos mancais. Tensão da mola. Fixação do painel ao tambor. Montagem do sistema de abertura. Montagem do sistema de accionamento. Correcção de falhas e lubrificação de mecanismos e guias.
Critério de medição de projecto: Número de unidades previstas, segundo documentação gráfica de Projecto.
Critério de medição de obra: Medir-se-á o número de unidades realmente executadas segundo especificações de Projecto.

| Código | Un | Descrição | Rendimento | Preço | Importância |
|---|---|---|---|---|---|
| mt26pgs010fk | Ud | Portão seccional para garagem, formado por lâminas de textura com relevo, com almofadas, de painel sandwich de alumínio com núcleo isolante de espuma de poliuretano, 400x230 cm, com acabamento pré-lacado de cor branca, caixa recolhedora forrada, carretel, molas de torção, roldanas, guias, acessórios e fechadura central com chave de segurança. Segundo EN 13241-1. (material) | 1 | 2162.35 | 2162.350 |
| mo020 | h | Oficial de 1ª construção. (mão de obra) | 1.015 | 22.68 | 23.020 |
| mo113 | h | Operário não qualificado construção. (mão de obra) | 1.015 | 21.45 | 21.772 |
| mo018 | h | Oficial de 1ª serralheiro. (mão de obra) | 2.368 | 22.98 | 54.417 |
| mo059 | h | Ajudante de serralheiro. (mão de obra) | 2.368 | 22.2 | 52.570 |
| % | % | Custos directos complementares | 2 % | 2314.129 | 46.283 |
|  |  | Custos directos |  |  | 2360.412 |

## Recursos

**mt26pgs010fk** Ud Portão seccional para garagem
Dados técnicos: Custo energético 36.805 MJ; Emissão de CO2 1.753 kg
Resíduos:
- embalagem: re170203 Plástico. (componente de resíduo); rendimento 0.242 kg; Código LER 17 02 03; Massa do elemento 1 kg; Volume 0.001667 m3
- embalagem: re170604 Materiais de isolamento não abrangidos em 17 06 01 e 17 06 03. (componente de resíduo); rendimento 0.252 kg; Código LER 17 06 04; Massa do elemento 1 kg; Volume 0.001667 m3
