# Porta frigorífica de vaivém, para separação de salas

- Propriedade do ficheiro: CYPE Ingenieros S.A.
- Formato: FIEBDC-3/2016
- Programa: Gerador de preços para construção civil. CYPE Ingenieros, S.A.
- Data: 04/07/2024
- Moeda: EUR
- Custos indirectos: 3 %
- IVA: 23 %

## L Vãos

### LI Portas de uso industrial

#### LIF Portas frigoríficas

**LIF030** Ud Porta frigorífica de vaivém, para separação de salas.
Porta frigorífica de vaivém de duas folhas, para vão de dimensões úteis 1600x2600 mm, para separação de salas. FOLHA: com caixilho de perfil estrutural de alumínio anodizado com dobradiças de PVC de vaivém com abertura até 90°, revestimento em ambas as faces de chapa de aço galvanizado de 0,6 mm de espessura, acabamento lacado cor a escolher e alma de espuma de poliisocianurato, de densidade entre 40 e 45 kg/m³ de 40 mm de espessura, com visor de metacrilato, de 663x343 mm, com aro de perfis com ruptura de ponte térmica e vedante flexível com um alvéolo; ACESSÓRIOS: fechadura com chave, com possibilidade de abertura desde o interior. Colocação em alvenaria.
Inclui: Marcação. Colocação e fixação da porta ao paramento.
Critério de medição de projecto: Número de unidades previstas, segundo documentação gráfica de Projecto.
Critério de medição de obra: Medir-se-á o número de unidades realmente executadas segundo especificações de Projecto.

| Código | Un | Descrição | Rendimento | Preço | Importância |
|---|---|---|---|---|---|
| mt12psa130F | Ud | Porta frigorífica de vaivém de duas folhas, para vão de dimensões úteis 1600x2600 mm, para separação de salas, com caixilho de perfil estrutural de alumínio anodizado com dobradiças de PVC de vaivém com abertura até 90°, revestimento em ambas as faces de chapa de aço galvanizado de 0,6 mm de espessura, acabamento lacado cor a escolher e alma de espuma de poliisocianurato, de densidade entre 40 e 45 kg/m³ de 40 mm de espessura, com visor de metacrilato, de 663x343 mm, com aro de perfis com ruptura de ponte térmica e vedante flexível com um alvéolo, para colocar em alvenaria. (material) | 1.05 | 1965.59 | 2063.870 |
| mt23var020 | Ud | Kit de fechadura com chave, com possibilidade de abertura desde o interior, para porta frigorífica. (material) | 1 | 264 | 264.000 |
| mo011 | h | Oficial de 1ª montador. (mão de obra) | 2.459 | 23.31 | 57.319 |
| mo080 | h | Ajudante de montador. (mão de obra) | 2.459 | 22.13 | 54.418 |
| % | % | Custos directos complementares | 2 % | 2439.607 | 48.792 |
|  |  | Custos directos |  |  | 2488.399 |
