# Toldo de lona acrílica

- Propriedade do ficheiro: CYPE Ingenieros S.A.
- Formato: FIEBDC-3/2016
- Programa: Gerador de preços para construção civil. CYPE Ingenieros, S.A.
- Data: 23/10/2024
- Moeda: EUR
- Custos indirectos: 3 %
- IVA: 23 %

## L Vãos

### LS Protecções solares

#### LST Toldos

**LST010** Ud Toldo de lona acrílica.
Toldo estore, de 2000 mm de linha e 1900 mm de saída, de lona acrílica, com accionamento manual através de manivela metálica. Inclusive ferragens e acessórios.
Inclui: Marcação. Ancoragem ao paramento dos elementos de fixação. Montagem do toldo e dos acessórios.
Critério de medição de projecto: Número de unidades previstas, segundo documentação gráfica de Projecto.
Critério de medição de obra: Medir-se-á o número de unidades realmente executadas segundo especificações de Projecto.

| Código | Un | Descrição | Rendimento | Preço | Importância |
|---|---|---|---|---|---|
| mt44tol010a | Ud | Toldo estore, de 2000 mm de linha e 1900 mm de saída, de lona acrílica, com ferragens e acessórios de fixação. (material) | 1 | 283.42 | 283.420 |
| mt44tol100a | Ud | Manivela para accionamento manual de toldos. (material) | 1 | 20 | 20.000 |
| mo011 | h | Oficial de 1ª montador. (mão de obra) | 4.613 | 23.31 | 107.529 |
| mo080 | h | Ajudante de montador. (mão de obra) | 4.613 | 22.13 | 102.086 |
| % | % | Custos directos complementares | 2 % | 513.035 | 10.261 |
|  |  | Custos directos |  |  | 523.296 |

Resíduos:
- colocação: mt44tol010a Toldo estore, de 2000 mm de linha e 1900 mm de saída, de lona acrílica, com ferragens e acessórios de fixação; factor de resíduo 0.004

## Recursos

**mt44tol010a** Ud Toldo estore, de 2000 mm de linha e 1900 mm de saída, de lona acrílica, com ferragens e acessórios de fixação
Dados técnicos: Custo energético 940.652 MJ; Emissão de CO2 67.063 kg; Código LER 20 01 11; Massa do elemento 9.27 kg; Volume 0.01236 m3
Resíduos:
- embalagem: re170203 Plástico. (componente de resíduo); rendimento 0.1 kg; Código LER 17 02 03; Massa do elemento 1 kg; Volume 0.001667 m3

**mt44tol100a** Ud Manivela para accionamento manual de toldos
Dados técnicos: Custo energético 17.123 MJ; Emissão de CO2 0.925 kg
Resíduos:
- embalagem: re150101 Embalagens de papel e cartão. (componente de resíduo); rendimento 0.09 kg; Código LER 15 01 01; Massa do elemento 1 kg; Volume 0.001333 m3
- embalagem: re170203 Plástico; rendimento 0.045 kg
