# Perfil para alojamento de vidro temperado

- Propriedade do ficheiro: CYPE Ingenieros S.A.
- Formato: FIEBDC-3/2016
- Programa: Gerador de preços para construção civil. CYPE Ingenieros, S.A.
- Data: 11/06/2024
- Moeda: EUR
- Custos indirectos: 3 %
- IVA: 23 %

## L Vãos

### LV Vidros

#### LVT Temperados

**LVT024** m Perfil para alojamento de vidro temperado.
Perfil de aço inoxidável AISI 304, de 20x15x20 mm, para alojamento de vidro de 12 mm de espessura, fixado ao paramento suporte com parafusos.
Inclui: Marcação. Fixação do perfil.
Critério de medição de projecto: Comprimento medido segundo documentação gráfica de Projecto.
Critério de medição de obra: Medir-se-á o comprimento realmente executado segundo especificações de Projecto.

| Código | Un | Descrição | Rendimento | Preço | Importância |
|---|---|---|---|---|---|
| mt21vts010U | m | Perfil de aço inoxidável AISI 304, de 20x15x20 mm, para alojamento de vidro de 12 mm de espessura, inclusive parafusos. (material) | 1.05 | 16.43 | 17.252 |
| mo018 | h | Oficial de 1ª serralheiro. (mão de obra) | 0.113 | 22.98 | 2.597 |
| mo059 | h | Ajudante de serralheiro. (mão de obra) | 0.113 | 22.2 | 2.509 |
| % | % | Custos directos complementares | 2 % | 22.358 | 0.447 |
|  |  | Custos directos |  |  | 22.805 |

Resíduos:
- colocação: mt21vts010U Perfil de aço inoxidável AISI 304, de 20x15x20 mm, para alojamento de vidro de 12 mm de espessura, inclusive parafusos; factor de resíduo 0.0045

## Recursos

**mt21vts010U** m Perfil de aço inoxidável AISI 304, de 20x15x20 mm, para alojamento de vidro de 12 mm de espessura, inclusive parafusos
Dados técnicos: Custo energético 30.109 MJ; Emissão de CO2 4.350 kg; Código LER 17 04 05; Massa do elemento 0.616 kg; Volume 0.000293 m3
Resíduos:
- embalagem: re170203 Plástico. (componente de resíduo); rendimento 0.008 kg; Código LER 17 02 03; Massa do elemento 1 kg; Volume 0.001667 m3
