# Fechadura com chave para porta de vidro temperado

- Propriedade do ficheiro: CYPE Ingenieros S.A.
- Formato: FIEBDC-3/2016
- Programa: Gerador de preços para construção civil. CYPE Ingenieros, S.A.
- Data: 23/10/2024
- Moeda: EUR
- Custos indirectos: 3 %
- IVA: 23 %

## L Vãos

### LV Vidros

#### LVT Temperados

**LVT021** Ud Fechadura com chave para porta de vidro temperado.
Fechadura com chave para porta de vidro temperado, de aço inoxidável AISI 304, fixada com parafusos.
Inclui: Marcação. Colocação e fixação da fechadura.
Critério de medição de projecto: Número de unidades previstas, segundo documentação gráfica de Projecto.
Critério de medição de obra: Medir-se-á o número de unidades realmente executadas segundo especificações de Projecto.

| Código | Un | Descrição | Rendimento | Preço | Importância |
|---|---|---|---|---|---|
| mt21vts020 | Ud | Fechadura com chave para porta de vidro, de aço inoxidável AISI 304, inclusive parafusos. (material) | 1 | 123.94 | 123.940 |
| mo011 | h | Oficial de 1ª montador. (mão de obra) | 0.339 | 23.31 | 7.902 |
| mo080 | h | Ajudante de montador. (mão de obra) | 0.079 | 22.13 | 1.748 |
| % | % | Custos directos complementares | 2 % | 133.590 | 2.672 |
|  |  | Custos directos |  |  | 136.262 |

## Recursos

**mt21vts020** Ud Fechadura com chave para porta de vidro, de aço inoxidável AISI 304, inclusive parafusos
Dados técnicos: Custo energético 49.565 MJ; Emissão de CO2 7.343 kg
Resíduos:
- embalagem: re150101 Embalagens de papel e cartão. (componente de resíduo); rendimento 0.075 kg; Código LER 15 01 01; Massa do elemento 1 kg; Volume 0.001333 m3
