# Isolamento térmico sob parapeito metálico

- Propriedade do ficheiro: CYPE Ingenieros S.A.
- Formato: FIEBDC-3/2016
- Programa: Gerador de preços para construção civil. CYPE Ingenieros, S.A.
- Data: 23/10/2024
- Moeda: EUR
- Custos indirectos: 3 %
- IVA: 23 %

## N Isolamentos e impermeabilizações

### NA Isolamentos térmicos

#### NAJ Pontes térmicas

**NAJ020** m Isolamento térmico sob parapeito metálico.
Isolamento térmico sob parapeito metálico, formado por painel rígido de poliestireno extrudido, de superfície rugosa acanalada e bordo lateral com encaixe macho-fêmea e recto, de 40 mm de espessura, resistência à compressão >= 300 kPa, resistência térmica 1,2 m²°C/W, condutibilidade térmica 0,034 W/(m°C), colocado topo a topo e fixado com cimento cola sobre a superfície suporte, prévia aplicação de uma camada de regularização de argamassa industrial para alvenaria, de cimento, cor cinzento, com aditivo hidrófugo, categoria M-5 (resistência à compressão 5 N/mm²), fornecida em sacos, segundo EN 998-2, de 4 cm de espessura.
Inclui: Limpeza e preparação da superfície suporte. Aplicação da camada de regularização de argamassa. Marcação da disposição das peças. Corte do isolamento. Aplicação da cola. Colocação do isolamento.
Critério de medição de projecto: Comprimento medido segundo documentação gráfica de Projecto.
Critério de medição de obra: Medir-se-á o comprimento realmente executado segundo especificações de Projecto.

| Código | Un | Descrição | Rendimento | Preço | Importância |
|---|---|---|---|---|---|
| mt16pxa010eaq | m² | Painel rígido de poliestireno extrudido, segundo EN 13164, de superfície rugosa acanalada e bordo lateral com encaixe macho-fêmea e recto, de 40 mm de espessura, resistência à compressão >= 300 kPa, resistência térmica 1,2 m²°C/W, condutibilidade térmica 0,034 W/(m°C), Euroclasse E de reacção ao fogo segundo NP EN 13501-1, com código de designação XPS-EN 13164-T2-CS(10/Y)300-DS(70,90)-DLT(2)5-WL(T)0,7-WD(V)3-FTCD1. (material) | 0.3 | 9.03 | 2.709 |
| mt16aaa010 | kg | Argamassa cola para fixação de materiais isolantes. (material) | 2.7 | 0.19 | 0.513 |
| mt08aaa010a | m³ | Água. (material) | 0.006 | 1.5 | 0.009 |
| mt09mif010ia | t | Argamassa industrial para alvenaria, de cimento, cor cinzento, com aditivo hidrófugo, categoria M-5 (resistência à compressão 5 N/mm²), fornecida em sacos, segundo EN 998-2. (material) | 0.011 | 57.48 | 0.632 |
| mo054 | h | Oficial de 1ª montador de isolamentos. (mão de obra) | 0.109 | 23.31 | 2.541 |
| mo101 | h | Ajudante de montador de isolamentos. (mão de obra) | 0.109 | 22.13 | 2.412 |
| mo020 | h | Oficial de 1ª construção. (mão de obra) | 0.131 | 22.68 | 2.971 |
| mo113 | h | Operário não qualificado construção. (mão de obra) | 0.262 | 21.45 | 5.620 |
| % | % | Custos directos complementares | 2 % | 17.407 | 0.348 |
|  |  | Custos directos |  |  | 17.755 |

Resíduos:
- colocação: mt16pxa010eaq; factor de resíduo 0.048
- colocação: mt16aaa010 Argamassa cola para fixação de materiais isolantes; factor de resíduo 0.0189
- colocação: mt09mif010ia; factor de resíduo 0.0189

## Recursos

**mt16pxa010eaq** m² Painel rígido de poliestireno extrudido
Dados técnicos: Custo energético 111.135 MJ; Emissão de CO2 3.550 kg; Código LER 17 06 04; Massa do elemento 1.24 kg; Volume 0.002067 m3
Resíduos:
- embalagem: re170203 Plástico. (componente de resíduo); rendimento 0.024 kg; Código LER 17 02 03; Massa do elemento 1 kg; Volume 0.001667 m3

**mt16aaa010** kg Argamassa cola para fixação de materiais isolantes
Dados técnicos: Custo energético 6.411 MJ; Emissão de CO2 0.126 kg; Código LER 17 01 01; Massa do elemento 1 kg; Volume 0.000667 m3
Resíduos:
- embalagem: re150101 Embalagens de papel e cartão. (componente de resíduo); rendimento 0.011 kg; Código LER 15 01 01; Massa do elemento 1 kg; Volume 0.001333 m3
- embalagem: re170201 Madeira. (componente de resíduo); rendimento 0.018 kg; Código LER 17 02 01; Massa do elemento 1 kg; Volume 0.000909 m3

**mt08aaa010a** m³ Água
Dados técnicos: Custo energético 60.000 MJ; Emissão de CO2 30.000 kg

**mt09mif010ia** t Argamassa industrial para alvenaria
Dados técnicos: Custo energético 2050.870 MJ; Emissão de CO2 177.583 kg; Código LER 17 01 01; Massa do elemento 1000 kg; Volume 0.666667 m3
Resíduos:
- embalagem: re150101 Embalagens de papel e cartão; rendimento 8.571 kg
- embalagem: re170201 Madeira; rendimento 0.463 kg
- embalagem: re170203 Plástico; rendimento 0.241 kg
