# Isolamento térmico da junta interior entre a caixilharia exterior e o paramento, com espuma de poliuretano

- Propriedade do ficheiro: CYPE Ingenieros S.A.
- Formato: FIEBDC-3/2016
- Programa: Gerador de preços para construção civil. CYPE Ingenieros, S.A.
- Data: 23/10/2024
- Moeda: EUR
- Custos indirectos: 3 %
- IVA: 23 %

## N Isolamentos e impermeabilizações

### NA Isolamentos térmicos

#### NAJ Pontes térmicas

**NAJ031** m Isolamento térmico da junta interior entre a caixilharia exterior e o paramento, com espuma de poliuretano.
Isolamento térmico da junta interior entre a caixilharia exterior e o paramento, com espuma adesiva auto-expansível, elástica, de poliuretano monocomponente, de 25 kg/m³ de densidade, condutibilidade térmica 0,0345 W/(m°C), 135% de expansão, alongamento até à rotura 45% e 7 N/cm² de resistência à tracção, estável de -40°C a 90°C, aplicada com pistola.
Inclui: Preparação da zona a preencher com isolamento. Aplicação da espuma de poliuretano. Limpeza final.
Critério de medição de projecto: Comprimento medido segundo documentação gráfica de Projecto.
Critério de medição de obra: Medir-se-á o comprimento realmente executado segundo especificações de Projecto.

| Código | Un | Descrição | Rendimento | Preço | Importância |
|---|---|---|---|---|---|
| mt22www040 | Ud | Aerossol de 750 ml de espuma adesiva auto-expansível, elástica, de poliuretano monocomponente, de 25 kg/m³ de densidade, condutibilidade térmica 0,0345 W/(m°C), 135% de expansão, alongamento até à rotura 45% e 7 N/cm² de resistência à tracção, estável de -40°C a 90°C; para aplicar com pistola; segundo EN 13165. (material) | 0.13 | 8.37 | 1.088 |
| mo020 | h | Oficial de 1ª construção. (mão de obra) | 0.109 | 22.68 | 2.472 |
| mo113 | h | Operário não qualificado construção. (mão de obra) | 0.164 | 21.45 | 3.518 |
| % | % | Custos directos complementares | 2 % | 7.078 | 0.142 |
|  |  | Custos directos |  |  | 7.220 |

Resíduos:
- colocação: mt22www040; factor de resíduo 0.024

## Recursos

**mt22www040** Ud Aerossol de 750 ml de espuma adesiva auto-expansível
Dados técnicos: Custo energético 4.178 MJ; Emissão de CO2 0.208 kg; Código LER 17 06 04; Massa do elemento 0.01875 kg; Volume 0.000031 m3
Resíduos:
- embalagem: re150104 Embalagens de metal. (componente de resíduo); rendimento 0.15 kg; Código LER 15 01 04; Massa do elemento 1 kg; Volume 0.001667 m3
