# Isolamento sonoro a sons de condução aérea e de percussão sob pavimentos de madeira e laminados, com lâminas viscoelásticas

- Propriedade do ficheiro: CYPE Ingenieros S.A.
- Formato: FIEBDC-3/2016
- Programa: Gerador de preços para construção civil. CYPE Ingenieros, S.A.
- Data: 04/07/2024
- Moeda: EUR
- Custos indirectos: 3 %
- IVA: 23 %

## N Isolamentos e impermeabilizações

### NB Isolamentos sonoros

#### NBM Pavimentos de madeira e laminados

**NBM050** m² Isolamento sonoro a sons de condução aérea e de percussão sob pavimentos de madeira e laminados, com lâminas viscoelásticas.
Isolamento sonoro a sons de condução aérea e de percussão sob pavimentos de madeira e laminados, com lâminas viscoelásticas de alta densidade, de 3,5 mm de espessura e dessolidarização perimetral executada com o mesmo material isolante. Colocação em obra: face a face. Inclusive fita viscoelástica autocolante, para vedação de juntas.
Critérios considerados na determinação do preço da unidade de obra: O preço não inclui o pavimento de madeira ou laminado.
Inclui: Limpeza e preparação da superfície suporte. Colocação do isolamento sobre a superfície suporte. Corte do isolamento. Vedação de juntas e ligações.
Critério de medição de projecto: Superfície medida segundo documentação gráfica de Projecto.
Critério de medição de obra: Medir-se-á a superfície realmente executada segundo especificações de Projecto.

| Código | Un | Descrição | Rendimento | Preço | Importância |
|---|---|---|---|---|---|
| mt16pts020fcb | m² | Lâmina viscoelástica de alta densidade, de 3,5 mm de espessura; com 34 dB de índice global de redução sonora, Rw. (material) | 1.15 | 5.39 | 6.199 |
| mt16pnc010a | m | Fita viscoelástica autocolante, com auto-protecção de alumínio, de 50 mm de largura e de 1,5 mm de espessura, para vedação de juntas. (material) | 0.1 | 0.8 | 0.080 |
| mo054 | h | Oficial de 1ª montador de isolamentos. (mão de obra) | 0.109 | 23.31 | 2.541 |
| mo101 | h | Ajudante de montador de isolamentos. (mão de obra) | 0.109 | 22.13 | 2.412 |
| % | % | Custos directos complementares | 2 % | 11.232 | 0.225 |
|  |  | Custos directos |  |  | 11.457 |

Resíduos:
- colocação: mt16pts020fcb Lâmina viscoelástica de alta densidade, de 3,5 mm de espessura; com 34 dB de índice global de redução sonora, Rw; factor de resíduo 0.07

## Recursos

**mt16pts020fcb** m² Lâmina viscoelástica de alta densidade, de 3,5 mm de espessura; com 34 dB de índice global de redução sonora, Rw
Dados técnicos: Custo energético 310.814 MJ; Emissão de CO2 12.141 kg; Código LER 17 03 02; Massa do elemento 7 kg; Volume 0.007 m3
Resíduos:
- embalagem: re170203 Plástico. (componente de resíduo); rendimento 0.05 kg; Código LER 17 02 03; Massa do elemento 1 kg; Volume 0.001667 m3
