# Isolamento sonoro a sons de condução aérea entre placas, em revestimento interior de placas, com lâminas viscoelásticas

- Propriedade do ficheiro: CYPE Ingenieros S.A.
- Formato: FIEBDC-3/2016
- Programa: Gerador de preços para construção civil. CYPE Ingenieros, S.A.
- Data: 11/06/2024
- Moeda: EUR
- Custos indirectos: 3 %
- IVA: 23 %

## N Isolamentos e impermeabilizações

### NB Isolamentos sonoros

#### NBO Revestimentos interiores

**NBO040** m² Isolamento sonoro a sons de condução aérea entre placas, em revestimento interior de placas, com lâminas viscoelásticas.
Isolamento sonoro a sons de condução aérea entre placas, no revestimento interior de placas, formado por lâmina viscoelástica autocolante de alta densidade, de 4 mm de espessura.
Inclui: Corte do isolamento. Colocação do isolamento na placa já montada. Resolução de pontos singulares.
Critério de medição de projecto: Superfície medida segundo documentação gráfica de Projecto.
Critério de medição de obra: Medir-se-á a superfície realmente executada segundo especificações de Projecto.

| Código | Un | Descrição | Rendimento | Preço | Importância |
|---|---|---|---|---|---|
| mt16ptd060sf | m² | Lâmina viscoelástica autocolante de alta densidade, de 4 mm de espessura; com 38,3 dB de índice global de redução sonora, Rw. (material) | 1.05 | 7.6 | 7.980 |
| mo054 | h | Oficial de 1ª montador de isolamentos. (mão de obra) | 0.109 | 23.31 | 2.541 |
| mo101 | h | Ajudante de montador de isolamentos. (mão de obra) | 0.109 | 22.13 | 2.412 |
| % | % | Custos directos complementares | 2 % | 12.933 | 0.259 |
|  |  | Custos directos |  |  | 13.192 |

Resíduos:
- colocação: mt16ptd060sf; factor de resíduo 0.0615961

## Recursos

**mt16ptd060sf** m² Lâmina viscoelástica autocolante de alta densidade
Dados técnicos: Custo energético 213.929 MJ; Emissão de CO2 6.420 kg; Código LER 17 03 02; Massa do elemento 5.7 kg; Volume 0.0057 m3
Resíduos:
- embalagem: re170203 Plástico. (componente de resíduo); rendimento 0.055 kg; Código LER 17 02 03; Massa do elemento 1 kg; Volume 0.001667 m3
