# Isolamento sonoro a sons de condução aérea entre placas, em revestimento interior de placas, com lâminas viscoelásticas

- Propriedade do ficheiro: CYPE Ingenieros S.A.
- Formato: FIEBDC-3/2016
- Programa: Gerador de preços para construção civil. CYPE Ingenieros, S.A.
- Data: 11/06/2024
- Moeda: EUR
- Custos indirectos: 3 %
- IVA: 23 %

## N Isolamentos e impermeabilizações

### NB Isolamentos sonoros

#### NBO Revestimentos interiores

**NBO040** m² Isolamento sonoro a sons de condução aérea entre placas, em revestimento interior de placas, com lâminas viscoelásticas.
Isolamento sonoro a sons de condução aérea entre placas, no revestimento interior de placas, formado por lâmina viscoelástica de alta densidade, de 2 mm de espessura, fixada à primeira placa com grampos, de aço galvanizado, de 6 mm de altura.
Inclui: Corte do isolamento. Colocação do isolamento na placa já montada. Resolução de pontos singulares.
Critério de medição de projecto: Superfície medida segundo documentação gráfica de Projecto.
Critério de medição de obra: Medir-se-á a superfície realmente executada segundo especificações de Projecto.

| Código | Un | Descrição | Rendimento | Preço | Importância |
|---|---|---|---|---|---|
| mt16ptd060oa | m² | Lâmina viscoelástica de alta densidade, de 2 mm de espessura; com 36,4 dB de índice global de redução sonora, Rw. (material) | 1.05 | 3.7 | 3.885 |
| mt15pdr300b | Ud | Grampo, de aço galvanizado, de 6 mm de altura; para a fixação de produtos isolantes. (material) | 6 | 0.02 | 0.120 |
| mo054 | h | Oficial de 1ª montador de isolamentos. (mão de obra) | 0.109 | 23.31 | 2.541 |
| mo101 | h | Ajudante de montador de isolamentos. (mão de obra) | 0.109 | 22.13 | 2.412 |
| % | % | Custos directos complementares | 2 % | 8.958 | 0.179 |
|  |  | Custos directos |  |  | 9.137 |

Resíduos:
- colocação: mt16ptd060oa Lâmina viscoelástica de alta densidade, de 2 mm de espessura; com 36,4 dB de índice global de redução sonora, Rw; factor de resíduo 0.07

## Recursos

**mt16ptd060oa** m² Lâmina viscoelástica de alta densidade, de 2 mm de espessura; com 36,4 dB de índice global de redução sonora, Rw
Dados técnicos: Custo energético 129.284 MJ; Emissão de CO2 3.913 kg; Código LER 17 03 02; Massa do elemento 3.4 kg; Volume 0.0034 m3
Resíduos:
- embalagem: re170203 Plástico. (componente de resíduo); rendimento 0.05 kg; Código LER 17 02 03; Massa do elemento 1 kg; Volume 0.001667 m3

**mt15pdr300b** Ud Grampo, de aço galvanizado, de 6 mm de altura; para a fixação de produtos isolantes
Dados técnicos: Custo energético 0.713 MJ; Emissão de CO2 1.122 kg
Resíduos:
- embalagem: re150101 Embalagens de papel e cartão. (componente de resíduo); rendimento 1.32 kg; Código LER 15 01 01; Massa do elemento 1 kg; Volume 0.001333 m3
