# Isolamento sonoro para silenciador de células, com painéis de lã mineral

- Propriedade do ficheiro: CYPE Ingenieros S.A.
- Formato: FIEBDC-3/2016
- Programa: Gerador de preços para construção civil. CYPE Ingenieros, S.A.
- Data: 11/06/2024
- Moeda: EUR
- Custos indirectos: 3 %
- IVA: 23 %

## N Isolamentos e impermeabilizações

### NB Isolamentos sonoros

#### NBQ Maquinaria e equipamentos industriais

**NBQ010** m² Isolamento sonoro para silenciador de células, com painéis de lã mineral.
Isolamento sonoro formado por painel semi-rígido de lã de vidro, de 60 mm de espessura, revestido numa das suas faces com um véu mineral preto, resistência térmica 1,32 m²°C/W, condutibilidade térmica 0,038 W/(m°C), densidade 70 kg/m³, calor específico 840 J/kgK, coeficiente de absorção sonora médio 0,8 para uma frequência de 500 Hz e factor de resistência à difusão do vapor de água 1, colocado no interior das células do silenciador para condutas rectangulares.
Inclui: Preparação da superfície. Colocação do painel.
Critério de medição de projecto: Superfície medida segundo documentação gráfica de Projecto.
Critério de medição de obra: Medir-se-á a superfície realmente executada segundo especificações de Projecto.

| Código | Un | Descrição | Rendimento | Preço | Importância |
|---|---|---|---|---|---|
| mt16lvi060dc | m² | Painel semi-rígido de lã de vidro, segundo EN 13162, revestido numa das suas faces com um véu mineral preto, de 60 mm de espessura, condutibilidade térmica 0,038 W/(m°C), densidade 70 kg/m³, coeficiente de absorção sonora médio 0,8 para uma frequência de 500 Hz, Euroclasse A2-s1, d0 de reacção ao fogo segundo NP EN 13501-1 e factor de resistência à difusão do vapor de água 1. (material) | 1.1 | 20.18 | 22.198 |
| mo054 | h | Oficial de 1ª montador de isolamentos. (mão de obra) | 0.164 | 23.31 | 3.823 |
| mo101 | h | Ajudante de montador de isolamentos. (mão de obra) | 0.164 | 22.13 | 3.629 |
| % | % | Custos directos complementares | 2 % | 29.650 | 0.593 |
|  |  | Custos directos |  |  | 30.243 |

Resíduos:
- colocação: mt16lvi060dc; factor de resíduo 0.024

## Recursos

**mt16lvi060dc** m² Painel semi-rígido de lã de vidro
Dados técnicos: Custo energético 140.074 MJ; Emissão de CO2 6.849 kg; Código LER 17 06 04; Massa do elemento 3.5 kg; Volume 0.005833 m3
Resíduos:
- embalagem: re170203 Plástico. (componente de resíduo); rendimento 0.034 kg; Código LER 17 02 03; Massa do elemento 1 kg; Volume 0.001667 m3
