# Isolamento sonoro a sons de condução aérea entre placas, em tecto falso de placas, com lâminas viscoelásticas

- Propriedade do ficheiro: CYPE Ingenieros S.A.
- Formato: FIEBDC-3/2016
- Programa: Gerador de preços para construção civil. CYPE Ingenieros, S.A.
- Data: 04/07/2024
- Moeda: EUR
- Custos indirectos: 3 %
- IVA: 23 %

## N Isolamentos e impermeabilizações

### NB Isolamentos sonoros

#### NBT Tectos falsos

**NBT050** m² Isolamento sonoro a sons de condução aérea entre placas, em tecto falso de placas, com lâminas viscoelásticas.
Isolamento sonoro a sons de condução aérea entre placas, em tecto falso de placas, com lâmina viscoelástica de alta densidade, de 2 mm de espessura, aderida entre as placas com adesivo à base de borracha sintética.
Critérios considerados na determinação do preço da unidade de obra: O preço não inclui o tecto falso.
Inclui: Limpeza e preparação da superfície suporte. Corte do isolamento. Colocação do isolamento na placa já montada.
Critério de medição de projecto: Superfície medida segundo documentação gráfica de Projecto.
Critério de medição de obra: Medir-se-á a superfície realmente executada segundo especificações de Projecto.

| Código | Un | Descrição | Rendimento | Preço | Importância |
|---|---|---|---|---|---|
| mt16ptd060ob | m² | Lâmina viscoelástica de alta densidade, de 2 mm de espessura; com 36,4 dB de índice global de redução sonora, Rw. (material) | 1.05 | 3.7 | 3.885 |
| mt16afd010a | l | Adesivo à base de borracha sintética, para fixação de materiais isolantes. (material) | 0.25 | 7.86 | 1.965 |
| mo054 | h | Oficial de 1ª montador de isolamentos. (mão de obra) | 0.076 | 23.31 | 1.772 |
| mo101 | h | Ajudante de montador de isolamentos. (mão de obra) | 0.076 | 22.13 | 1.682 |
| % | % | Custos directos complementares | 2 % | 9.304 | 0.186 |
|  |  | Custos directos |  |  | 9.490 |

Resíduos:
- colocação: mt16ptd060ob Lâmina viscoelástica de alta densidade, de 2 mm de espessura; com 36,4 dB de índice global de redução sonora, Rw; factor de resíduo 0.07

## Recursos

**mt16ptd060ob** m² Lâmina viscoelástica de alta densidade, de 2 mm de espessura; com 36,4 dB de índice global de redução sonora, Rw
Dados técnicos: Custo energético 129.284 MJ; Emissão de CO2 3.913 kg; Código LER 17 03 02; Massa do elemento 3.4 kg; Volume 0.0034 m3
Resíduos:
- embalagem: re170203 Plástico. (componente de resíduo); rendimento 0.05 kg; Código LER 17 02 03; Massa do elemento 1 kg; Volume 0.001667 m3
