# Amortecedor metálico de mola, suspenso de tecto ou estrutura

- Propriedade do ficheiro: CYPE Ingenieros S.A.
- Formato: FIEBDC-3/2016
- Programa: Gerador de preços para construção civil. CYPE Ingenieros, S.A.
- Data: 11/06/2024
- Moeda: EUR
- Custos indirectos: 3 %
- IVA: 23 %

## N Isolamentos e impermeabilizações

### NC Amortecimento de vibrações

#### NCA Amortecedores e elementos anti-vibração

**NCA040** Ud Amortecedor metálico de mola, suspenso de tecto ou estrutura.
Amortecedor metálico de mola, de 121x87x158 mm, de 107 kg de carga mínima e 250 kg de carga máxima, formado por mola de aço de alta resistência acabamento com tinta epóxi cor azul, caçoleta metálica no seu extremo superior com porca, caçoleta de borracha no seu extremo inferior e corpo metálico, suspenso de tecto ou estrutura. Inclusive acessórios de montagem.
Inclui: Marcação. Colocação do amortecedor.
Critério de medição de projecto: Número de unidades previstas, segundo documentação gráfica de Projecto.
Critério de medição de obra: Medir-se-á o número de unidades realmente executadas segundo especificações de Projecto.

| Código | Un | Descrição | Rendimento | Preço | Importância |
|---|---|---|---|---|---|
| mt16avg060r | Ud | Amortecedor metálico de mola, de 121x87x158 mm, de 107 kg de carga mínima e 250 kg de carga máxima, formado por mola de aço de alta resistência acabamento com tinta epóxi cor azul, caçoleta metálica no seu extremo superior com porca, caçoleta de borracha no seu extremo inferior e corpo metálico, para suspender do tecto ou estrutura. Inclusive acessórios de montagem. (material) | 1 | 17.5 | 17.500 |
| mo011 | h | Oficial de 1ª montador. (mão de obra) | 0.164 | 23.31 | 3.823 |
| mo080 | h | Ajudante de montador. (mão de obra) | 0.164 | 22.13 | 3.629 |
| % | % | Custos directos complementares | 2 % | 24.952 | 0.499 |
|  |  | Custos directos |  |  | 25.451 |

## Recursos

**mt16avg060r** Ud Amortecedor metálico de mola
Dados técnicos: Custo energético 0.964 MJ; Emissão de CO2 1.518 kg
Resíduos:
- embalagem: re150101 Embalagens de papel e cartão. (componente de resíduo); rendimento 1.786 kg; Código LER 15 01 01; Massa do elemento 1 kg; Volume 0.001333 m3
