# Barreira pára-vapor sob laje

- Propriedade do ficheiro: CYPE Ingenieros S.A.
- Formato: FIEBDC-3/2016
- Programa: Gerador de preços para construção civil. CYPE Ingenieros, S.A.
- Data: 23/10/2024
- Moeda: EUR
- Custos indirectos: 3 %
- IVA: 23 %

## N Isolamentos e impermeabilizações

### NE Estanquidade

#### NED Lajes

**NED045** m² Barreira pára-vapor sob laje.
Barreira pára-vapor com estanquidade ao ar, impermeável à água da chuva, de polipropileno, com armadura e bandas autocolantes na face inferior, de 0,60 mm de espessura e 180 g/m², de 3 m de espessura de ar equivalente face à difusão de vapor de água, segundo NP EN 1931, permeabilidade ao ar 0,02 m³/h·m² a 50 Pa, Euroclasse E de reacção ao fogo, segundo NP EN 13501-1. Colocação em obra: com sobreposições, por la cara inferior del forjado. Inclusive grampos.
Inclui: Limpeza e preparação da superfície. Corte e preparação. Fixação.
Critério de medição de projecto: Superfície medida segundo documentação gráfica de Projecto.
Critério de medição de obra: Medir-se-á a superfície realmente executada segundo especificações de Projecto.

| Código | Un | Descrição | Rendimento | Preço | Importância |
|---|---|---|---|---|---|
| mt15pdr100qya | m² | Barreira pára-vapor com estanquidade ao ar, impermeável à água da chuva, de polipropileno, com armadura e bandas autocolantes na face inferior, de 0,6 mm de espessura e 180 g/m², de 3 m de espessura de ar equivalente face à difusão de vapor de água, segundo NP EN 1931, permeabilidade ao ar 0,02 m³/h·m² a 50 Pa, Euroclasse E de reacção ao fogo, segundo NP EN 13501-1, intervalo de temperatura de trabalho de -20 a 80°C, fornecida em rolos de 1,50x50 m, segundo EN 13984. (material) | 1.2 | 3.43 | 4.116 |
| mt15pdr300c | Ud | Grampo, de aço galvanizado, de 8 mm de altura; para a fixação de lâminas para o controlo do vapor. (material) | 5 | 0.02 | 0.100 |
| mo054 | h | Oficial de 1ª montador de isolamentos. (mão de obra) | 0.036 | 23.31 | 0.839 |
| mo101 | h | Ajudante de montador de isolamentos. (mão de obra) | 0.018 | 22.13 | 0.398 |
| % | % | Custos directos complementares | 2 % | 5.453 | 0.109 |
|  |  | Custos directos |  |  | 5.562 |

Resíduos:
- colocação: mt15pdr100qya; factor de resíduo 0.035

## Recursos

**mt15pdr100qya** m² Barreira pára-vapor com estanquidade ao ar
Dados técnicos: Custo energético 20.021 MJ; Emissão de CO2 0.687 kg; Código LER 17 06 04; Massa do elemento 0.18 kg; Volume 0.0003 m3
Resíduos:
- embalagem: re170203 Plástico. (componente de resíduo); rendimento 0.034 kg; Código LER 17 02 03; Massa do elemento 1 kg; Volume 0.001667 m3

**mt15pdr300c** Ud Grampo, de aço galvanizado, de 8 mm de altura; para a fixação de lâminas para o controlo do vapor
Dados técnicos: Custo energético 0.713 MJ; Emissão de CO2 1.122 kg
Resíduos:
- embalagem: re150101 Embalagens de papel e cartão. (componente de resíduo); rendimento 1.32 kg; Código LER 15 01 01; Massa do elemento 1 kg; Volume 0.001333 m3
