# Vedação estanque de passagem de tubos com peça pré-fabricada, em paramento de madeira

- Propriedade do ficheiro: CYPE Ingenieros S.A.
- Formato: FIEBDC-3/2016
- Programa: Gerador de preços para construção civil. CYPE Ingenieros, S.A.
- Data: 23/10/2024
- Moeda: EUR
- Custos indirectos: 3 %
- IVA: 23 %

## N Isolamentos e impermeabilizações

### NE Estanquidade

#### NEI Instalações

**NEI020** Ud Vedação estanque de passagem de tubos com peça pré-fabricada, em paramento de madeira.
Vedação estanque com peça autocolante, para um tubo de 15 a 30 mm mm de diâmetro, de EPDM, de 14,5x14,5 cm, impermeável, em paramento de madeira.
Inclui: Limpeza e preparação da superfície. Colocação da peça.
Critério de medição de projecto: Número de unidades previstas, segundo documentação gráfica de Projecto.
Critério de medição de obra: Medir-se-á o número de unidades realmente executadas segundo especificações de Projecto.

| Código | Un | Descrição | Rendimento | Preço | Importância |
|---|---|---|---|---|---|
| mt15sbi070a | Ud | Peça para a resolução da passagem de instalações autocolante, impermeável, para um tubo de 15 a 30 mm mm de diâmetro, de borracha sintética EPDM, de 14,5x14,5 cm, intervalo de temperatura de trabalho de -40 a 150°C, para aplicar em interiores e exteriores. (material) | 1 | 3.55 | 3.550 |
| mo101 | h | Ajudante de montador de isolamentos. (mão de obra) | 0.011 | 22.13 | 0.243 |
| % | % | Custos directos complementares | 2 % | 3.793 | 0.076 |
|  |  | Custos directos |  |  | 3.869 |

## Recursos

**mt15sbi070a** Ud Peça para a resolução da passagem de instalações autocolante
Dados técnicos: Custo energético 2.363 MJ; Emissão de CO2 0.115 kg
Resíduos:
- embalagem: re150101 Embalagens de papel e cartão. (componente de resíduo); rendimento 0.01 kg; Código LER 15 01 01; Massa do elemento 1 kg; Volume 0.001333 m3
- embalagem: re170203 Plástico. (componente de resíduo); rendimento 0.006 kg; Código LER 17 02 03; Massa do elemento 1 kg; Volume 0.001667 m3
