# Vedação estanque de passagem de cabos ou tubos com massa e geotêxtil, em paramento de madeira

- Propriedade do ficheiro: CYPE Ingenieros S.A.
- Formato: FIEBDC-3/2016
- Programa: Gerador de preços para construção civil. CYPE Ingenieros, S.A.
- Data: 23/10/2024
- Moeda: EUR
- Custos indirectos: 3 %
- IVA: 23 %

## N Isolamentos e impermeabilizações

### NE Estanquidade

#### NEI Instalações

**NEI025** Ud Vedação estanque de passagem de cabos ou tubos com massa e geotêxtil, em paramento de madeira.
Vedação estanque de passagem de cabos ou tubos, de 200 mm de diâmetro, com geotêxtil não tecido de polipropileno, embebido entre duas camadas de massa vedante, à base de copolímeros acrílicos, cor verde, resistente à água, aplicados sobre o cabo ou o tubo e o paramento de madeira.
Inclui: Limpeza e preparação da superfície. Aplicação da massa. Colocação do geotêxtil. Aplicação da massa.
Critério de medição de projecto: Número de unidades previstas, segundo documentação gráfica de Projecto.
Critério de medição de obra: Medir-se-á o número de unidades realmente executadas segundo especificações de Projecto.

| Código | Un | Descrição | Rendimento | Preço | Importância |
|---|---|---|---|---|---|
| mt15sbi110a | Ud | Cartucho de massa vedante, à base de copolímeros acrílicos, impermeável. (material) | 0.718 | 15.47 | 11.107 |
| mt15sbi120a | m² | Geotêxtil não tecido de polipropileno. (material) | 0.25 | 1.1 | 0.275 |
| mo101 | h | Ajudante de montador de isolamentos. (mão de obra) | 0.011 | 22.13 | 0.243 |
| % | % | Custos directos complementares | 2 % | 11.625 | 0.233 |
|  |  | Custos directos |  |  | 11.858 |

Resíduos:
- colocação: mt15sbi110a Cartucho de massa vedante, à base de copolímeros acrílicos, impermeável; factor de resíduo 0.03
- colocação: mt15sbi120a Geotêxtil não tecido de polipropileno; factor de resíduo 0.07

## Recursos

**mt15sbi110a** Ud Cartucho de massa vedante, à base de copolímeros acrílicos, impermeável
Dados técnicos: Custo energético 53.618 MJ; Emissão de CO2 2.261 kg; Código LER 17 09 04; Massa do elemento 0.396 kg; Volume 0.000264 m3
Resíduos:
- embalagem: re170203 Plástico. (componente de resíduo); rendimento 0.2 kg; Código LER 17 02 03; Massa do elemento 1 kg; Volume 0.001667 m3

**mt15sbi120a** m² Geotêxtil não tecido de polipropileno
Dados técnicos: Custo energético 17.659 MJ; Emissão de CO2 0.596 kg; Código LER 17 06 04; Massa do elemento 0.165 kg; Volume 0.000275 m3
Resíduos:
- embalagem: re170203 Plástico; rendimento 0.024 kg
