# Camada separadora em fundação: tela de polietileno

- Propriedade do ficheiro: CYPE Ingenieros S.A.
- Formato: FIEBDC-3/2016
- Programa: Gerador de preços para construção civil. CYPE Ingenieros, S.A.
- Data: 23/10/2024
- Moeda: EUR
- Custos indirectos: 3 %
- IVA: 23 %

## N Isolamentos e impermeabilizações

### NG Geosintéticos

#### NGI Fundações

**NGI010** m² Camada separadora em fundação: tela de polietileno.
Camada separadora em fundação: filme de polietileno de 0,05 mm de espessura e 46 g/m² de massa superficial. Colocação em obra: com sobreposições, directamente sobre o terreno, sobre um enrocamento ou sobre uma superfície de betão.
Inclui: Colocação da camada separadora.
Critério de medição de projecto: Superfície medida segundo documentação gráfica de Projecto.
Critério de medição de obra: Medir-se-á a superfície realmente executada segundo especificações de Projecto, incluindo as entregas e as sobreposições.

| Código | Un | Descrição | Rendimento | Preço | Importância |
|---|---|---|---|---|---|
| mt16png010a | m² | Filme de polietileno de 0,05 mm de espessura e 46 g/m² de massa superficial. (material) | 1.4 | 0.17 | 0.238 |
| mo029 | h | Oficial de 1ª aplicador de lâminas impermeabilizantes. (mão de obra) | 0.022 | 22.68 | 0.499 |
| mo067 | h | Ajudante de aplicador de lâminas impermeabilizantes. (mão de obra) | 0.044 | 22.13 | 0.974 |
| % | % | Custos directos complementares | 2 % | 1.711 | 0.034 |
|  |  | Custos directos |  |  | 1.745 |

Resíduos:
- colocação: mt16png010a Filme de polietileno de 0,05 mm de espessura e 46 g/m² de massa superficial; factor de resíduo 0.06

## Recursos

**mt16png010a** m² Filme de polietileno de 0,05 mm de espessura e 46 g/m² de massa superficial
Dados técnicos: Custo energético 8.629 MJ; Emissão de CO2 0.339 kg; Código LER 17 06 04; Massa do elemento 0.046 kg; Volume 0.000077 m3
Resíduos:
- embalagem: re170203 Plástico. (componente de resíduo); rendimento 0.024 kg; Código LER 17 02 03; Massa do elemento 1 kg; Volume 0.001667 m3
