# Vedação de junta de dilatação com massa elástica de alta resistência aos produtos químicos e petrolíferos

- Propriedade do ficheiro: CYPE Ingenieros S.A.
- Formato: FIEBDC-3/2016
- Programa: Gerador de preços para construção civil. CYPE Ingenieros, S.A.
- Data: 23/10/2024
- Moeda: EUR
- Custos indirectos: 3 %
- IVA: 23 %

## N Isolamentos e impermeabilizações

### NI Impermeabilizações

#### NIJ Juntas

**NIJ030** m Vedação de junta de dilatação com massa elástica de alta resistência aos produtos químicos e petrolíferos.
Vedação de junta de dilatação de 15 mm de largura, em paramento vertical exterior, com massa elástica tixotrópica bicomponente à base de polisulfuretos, de cor cinzento, sobre cordão de polietileno expandido de células fechadas, de secção circular de 20 mm de diâmetro; acabamento através de alisamento do material com espátula.
Inclui: Limpeza do suporte. Protecção da superfície contígua à junta. Enchimento do fundo da junta. Aplicação da massa. Alisamento final com espátula.
Critério de medição de projecto: Comprimento medido segundo documentação gráfica de Projecto.
Critério de medição de obra: Medir-se-á o comprimento realmente executado segundo especificações de Projecto.

| Código | Un | Descrição | Rendimento | Preço | Importância |
|---|---|---|---|---|---|
| mt15bas010d | m | Cordão de polietileno expandido de células fechadas, de secção circular de 20 mm de diâmetro, para o enchimento de fundo de junta. (material) | 1 | 0.16 | 0.160 |
| mt15bas235a | l | Massa elástica tixotrópica bicomponente à base de polisulfuretos, de cor cinzento, com alta resistência aos produtos químicos e petrolíferos, resistência ao envelhecimento e aos raios UV, e elevadas propriedades elásticas. (material) | 0.113 | 22.18 | 2.506 |
| mo112 | h | Operário especializado construção. (mão de obra) | 0.218 | 21.98 | 4.792 |
| % | % | Custos directos complementares | 2 % | 7.458 | 0.149 |
|  |  | Custos directos |  |  | 7.607 |

Resíduos:
- colocação: mt15bas010d; factor de resíduo 0.044
- colocação: mt15bas235a; factor de resíduo 0.03

## Recursos

**mt15bas010d** m Cordão de polietileno expandido de células fechadas
Dados técnicos: Custo energético 46.272 MJ; Emissão de CO2 1.374 kg; Código LER 17 02 03; Massa do elemento 0.298 kg; Volume 0.000497 m3
Resíduos:
- embalagem: re170201 Madeira. (componente de resíduo); rendimento 0.04 kg; Código LER 17 02 01; Massa do elemento 1 kg; Volume 0.000909 m3

**mt15bas235a** l Massa elástica tixotrópica bicomponente à base de polisulfuretos
Dados técnicos: Custo energético 0.629 MJ; Emissão de CO2 0.033 kg; Código LER 17 09 04; Massa do elemento 1.67 kg; Volume 0.001113 m3
Resíduos:
- embalagem: re150104 Embalagens de metal. (componente de resíduo); rendimento 0.064 kg; Código LER 15 01 04; Massa do elemento 1 kg; Volume 0.001667 m3
