# Impermeabilização de muro de betão em contacto com o terreno, pela sua face interior, com leitada de cimento. Sistema "PANTALLAX"

- Propriedade do ficheiro: CYPE Ingenieros S.A.
- Formato: FIEBDC-3/2016
- Programa: Gerador de preços para construção civil. CYPE Ingenieros, S.A.
- Data: 23/10/2024
- Moeda: EUR
- Custos indirectos: 3 %
- IVA: 23 %

## N Isolamentos e impermeabilizações

### NI Impermeabilizações

#### NIM Muros em contacto com o terreno

**NIM015** m² Impermeabilização de muro de betão em contacto com o terreno, pela sua face interior, com leitada de cimento. Sistema "PANTALLAX".
Impermeabilização de muro de betão em contacto com o terreno, pela sua face interior. Sistema Imper White "PANTALLAX", formado por duas camadas de leitada impermeabilizante, cor branco, composta de cimento Portland, areia de quartzo e aditivos tensoactivos, permeável ao vapor de água e resistente ao gelo, que actua como barreira superficial do betão, (rendimento: 3,5 kg/m² a primeira camada e 3,5 kg/m² a segunda camada).
Inclui: Aplicação da primeira camada. Aplicação da segunda camada.
Critério de medição de projecto: Superfície medida segundo documentação gráfica de Projecto.
Critério de medição de obra: Medir-se-á a superfície realmente executada segundo especificações de Projecto.

| Código | Un | Descrição | Rendimento | Preço | Importância |
|---|---|---|---|---|---|
| mt09liv030b | kg | Leitada impermeabilizante, cor branco, composta de cimento Portland, areia de quartzo e aditivos tensoactivos, permeável ao vapor de água e resistente ao gelo, para sistema Imper "PANTALLAX". (material) | 7 | 1.21 | 8.470 |
| mq06pym010 | h | Misturadora-bombeadora para argamassas e gessos projectados, de 3 m³/h. (equipamento) | 0.116 | 8.52 | 0.988 |
| mo032 | h | Oficial de 1ª aplicador de produtos impermeabilizantes. (mão de obra) | 0.144 | 22.68 | 3.266 |
| mo070 | h | Ajudante de aplicador de produtos impermeabilizantes. (mão de obra) | 0.144 | 22.13 | 3.187 |
| % | % | Custos directos complementares | 2 % | 15.911 | 0.318 |
|  |  | Custos directos |  |  | 16.229 |

Resíduos:
- colocação: mt09liv030b; factor de resíduo 0.067953

## Recursos

**mt09liv030b** kg Leitada impermeabilizante
Dados técnicos: Custo energético 2.251 MJ; Emissão de CO2 0.184 kg; Código LER 17 09 04; Massa do elemento 1 kg; Volume 0.000667 m3
Resíduos:
- embalagem: re170203 Plástico. (componente de resíduo); rendimento 0.003 kg; Código LER 17 02 03; Massa do elemento 1 kg; Volume 0.001667 m3
