# Impermeabilização líquida de tanque de piscina

- Propriedade do ficheiro: CYPE Ingenieros S.A.
- Formato: FIEBDC-3/2016
- Programa: Gerador de preços para construção civil. CYPE Ingenieros, S.A.
- Data: 26/08/2025
- Moeda: EUR
- Custos indirectos: 3 %
- IVA: 23 %

## N Isolamentos e impermeabilizações

### NL Impermeabilizações líquidas

#### NLA Fossos de ascensor, depósitos e piscinas

**NLA010** m² Impermeabilização líquida de tanque de piscina.
Impermeabilização líquida de tanque de piscina, com duas camadas de membrana impermeabilizante e transpirante, em gel, monocomponente, 7,13 kg/m², reforçada com malha de fibra de vidro; e banda de reforço, de 120 mm de largura, em pontos singulares, (1 m/m²), fixada com membrana impermeabilizante e transpirante, em gel, monocomponente.
Critérios considerados na determinação do preço da unidade de obra: O preço não inclui o revestimento.
Inclui: Limpeza da superfície suporte. Armação da superfície. Resolução dos pontos singulares. Aplicação do impermeabilizante.
Critério de medição de projecto: Superfície medida segundo documentação gráfica de Projecto.
Critério de medição de obra: Medir-se-á a superfície realmente executada segundo especificações de Projecto.

| Código | Un | Descrição | Rendimento | Preço | Importância |
|---|---|---|---|---|---|
| mt15pik010b | kg | Membrana impermeabilizante e transpirante, em gel, monocomponente, com muito baixo conteúdo de compostos orgânicos voláteis (COV) e com resistência aos álcalis e aos cloretos, para aplicar com palustra, segundo EN 14891. (material) | 7.13 | 3.51 | 25.026 |
| mt15pik100b | m² | Malha de fibra de vidro. (material) | 1.4 | 1.78 | 2.492 |
| mt15pik030b | m | Banda de reforço, de 120 mm de largura. (material) | 1 | 1.62 | 1.620 |
| mo032 | h | Oficial de 1ª aplicador de produtos impermeabilizantes. (mão de obra) | 0.238 | 24.63 | 5.862 |
| mo070 | h | Ajudante de aplicador de produtos impermeabilizantes. (mão de obra) | 0.238 | 24.04 | 5.722 |
| % | % | Custos directos complementares | 2 % | 40.722 | 0.814 |
|  |  | Custos directos |  |  | 41.536 |

Resíduos:
- colocação: mt15pik010b; factor de resíduo 0.021
- colocação: mt15pik100b Malha de fibra de vidro; factor de resíduo 0.055

## Recursos

**mt15pik010b** kg Membrana impermeabilizante e transpirante
Dados técnicos: Custo energético 19.984 MJ; Emissão de CO2 0.744 kg; Código LER 17 09 04; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt15pik100b** m² Malha de fibra de vidro
Dados técnicos: Custo energético 8.613 MJ; Emissão de CO2 0.424 kg; Código LER 17 02 03; Massa do elemento 0.09 kg; Volume 0.00015 m3
Resíduos:
- embalagem: re170203 Plástico; rendimento 0.024 kg
