# Painel sandwich, para cobertura plana

- Propriedade do ficheiro: CYPE Ingenieros S.A.
- Formato: FIEBDC-3/2016
- Programa: Gerador de preços para construção civil. CYPE Ingenieros, S.A.
- Data: 11/06/2024
- Moeda: EUR
- Custos indirectos: 3 %
- IVA: 23 %

## Q Coberturas

### QC Componentes de coberturas planas

#### QCN Painéis

**QCN010** m² Painel sandwich, para cobertura plana.
Painel sandwich com encaixe macho-fêmea nas quatro faces, composto de: face exterior de placa de cimento reforçado com fibras, de 12 mm de espessura, núcleo isolante de espuma de poliestireno extrudido de 60 mm de espessura e face interior de placa de gesso reforçado com fibras, de 12 mm de espessura, de 2400x550 mm, transmissão térmica 0,621 W/(m²°C), Euroclasse B-s1, d0 de reacção ao fogo, segundo NP EN 13501-1, fixado com parafusos auto-roscantes de cabeça escareada, de aço galvanizado, sobre estrutura de madeira, com um vão entre apoios de 120 cm, para cobertura plana.
Inclui: Marcação e corte dos painéis. Colocação e fixação do painel sandwich.
Critério de medição de projecto: Superfície medida segundo documentação gráfica de Projecto.
Critério de medição de obra: Medir-se-á a superfície realmente executada segundo especificações de Projecto.

| Código | Un | Descrição | Rendimento | Preço | Importância |
|---|---|---|---|---|---|
| mt13pst018ih | m² | Painel sandwich com encaixe macho-fêmea nas quatro faces, composto de: face exterior de placa de cimento reforçado com fibras, de 12 mm de espessura, núcleo isolante de espuma de poliestireno extrudido de 60 mm de espessura e face interior de placa de gesso reforçado com fibras, de 12 mm de espessura, de 2400x550 mm, transmissão térmica 0,621 W/(m²°C), Euroclasse B-s1, d0 de reacção ao fogo, segundo NP EN 13501-1. (material) | 1.05 | 69.31 | 72.776 |
| mt13pst100k | Ud | Parafuso auto-roscante de cabeça escareada, de aço galvanizado, de 6 mm de diâmetro e 140 mm de comprimento. (material) | 7 | 0.53 | 3.710 |
| mo054 | h | Oficial de 1ª montador de isolamentos. (mão de obra) | 0.175 | 23.31 | 4.079 |
| mo101 | h | Ajudante de montador de isolamentos. (mão de obra) | 0.175 | 22.13 | 3.873 |
| % | % | Custos directos complementares | 2 % | 84.438 | 1.689 |
|  |  | Custos directos |  |  | 86.127 |

Resíduos:
- colocação: mt13pst018ih; factor de resíduo 0.0121508
- colocação: mt13pst100k Parafuso auto-roscante de cabeça escareada, de aço galvanizado, de 6 mm de diâmetro e 140 mm de comprimento; factor de resíduo 0.00344569

## Recursos

**mt13pst018ih** m² Painel sandwich com encaixe macho-fêmea nas quatro faces
Dados técnicos: Custo energético 2.725 MJ; Emissão de CO2 55.664 kg; Código LER 17 08 02; Massa do elemento 40.89 kg; Volume 0.04089 m3
Resíduos:
- embalagem: re170203 Plástico. (componente de resíduo); rendimento 0.011 kg; Código LER 17 02 03; Massa do elemento 1 kg; Volume 0.001667 m3

**mt13pst100k** Ud Parafuso auto-roscante de cabeça escareada, de aço galvanizado, de 6 mm de diâmetro e 140 mm de comprimento
Dados técnicos: Custo energético 0.703 MJ; Emissão de CO2 0.071 kg; Código LER 17 04 05; Massa do elemento 0.0267 kg; Volume 0.000013 m3
Resíduos:
- embalagem: re150101 Embalagens de papel e cartão. (componente de resíduo); rendimento 0.001 kg; Código LER 15 01 01; Massa do elemento 1 kg; Volume 0.001333 m3
