# Painel sandwich, para cobertura plana

- Propriedade do ficheiro: CYPE Ingenieros S.A.
- Formato: FIEBDC-3/2016
- Programa: Gerador de preços para construção civil. CYPE Ingenieros, S.A.
- Data: 11/06/2024
- Moeda: EUR
- Custos indirectos: 3 %
- IVA: 23 %

## Q Coberturas

### QC Componentes de coberturas planas

#### QCN Painéis

**QCN010** m² Painel sandwich, para cobertura plana.
Painel sandwich com encaixe macho-fêmea nas quatro faces, composto de: face exterior de placa de cimento reforçado com fibras, de 12 mm de espessura, núcleo isolante de espuma de poliestireno extrudido de 100 mm de espessura e face interior de placa de gesso reforçado com fibras, de 12 mm de espessura, de 2400x550 mm, transmissão térmica 0,405 W/(m²°C), Euroclasse B-s1, d0 de reacção ao fogo, segundo NP EN 13501-1, fixado com parafusos auto-roscantes de cabeça escareada, de aço galvanizado, sobre estrutura de madeira, com um vão entre apoios de 120 cm, para cobertura plana. Inclusive vedante adesivo, para a vedação de juntas entre painéis.
Inclui: Marcação e corte dos painéis. Colocação e fixação do painel sandwich. Vedação de juntas.
Critério de medição de projecto: Superfície medida segundo documentação gráfica de Projecto.
Critério de medição de obra: Medir-se-á a superfície realmente executada segundo especificações de Projecto.

| Código | Un | Descrição | Rendimento | Preço | Importância |
|---|---|---|---|---|---|
| mt13pst018kh | m² | Painel sandwich com encaixe macho-fêmea nas quatro faces, composto de: face exterior de placa de cimento reforçado com fibras, de 12 mm de espessura, núcleo isolante de espuma de poliestireno extrudido de 100 mm de espessura e face interior de placa de gesso reforçado com fibras, de 12 mm de espessura, de 2400x550 mm, transmissão térmica 0,405 W/(m²°C), Euroclasse B-s1, d0 de reacção ao fogo, segundo NP EN 13501-1. (material) | 1.05 | 82.7 | 86.835 |
| mt13pst050a | Ud | Cartucho de 310 ml de vedante adesivo, à base de polímeros acrílicos em dispersão aquosa. (material) | 0.24 | 8.15 | 1.956 |
| mt13pst100n | Ud | Parafuso auto-roscante de cabeça escareada, de aço galvanizado, de 6 mm de diâmetro e 180 mm de comprimento. (material) | 7 | 0.89 | 6.230 |
| mo054 | h | Oficial de 1ª montador de isolamentos. (mão de obra) | 0.175 | 23.31 | 4.079 |
| mo101 | h | Ajudante de montador de isolamentos. (mão de obra) | 0.175 | 22.13 | 3.873 |
| % | % | Custos directos complementares | 2 % | 102.973 | 2.059 |
|  |  | Custos directos |  |  | 105.032 |

Resíduos:
- colocação: mt13pst018kh; factor de resíduo 0.00654326
- colocação: mt13pst050a Cartucho de 310 ml de vedante adesivo, à base de polímeros acrílicos em dispersão aquosa; factor de resíduo 0.06
- colocação: mt13pst100n Parafuso auto-roscante de cabeça escareada, de aço galvanizado, de 6 mm de diâmetro e 180 mm de comprimento; factor de resíduo 0.00215116

## Recursos

**mt13pst018kh** m² Painel sandwich com encaixe macho-fêmea nas quatro faces
Dados técnicos: Custo energético 3.107 MJ; Emissão de CO2 57.408 kg; Código LER 17 08 02; Massa do elemento 42.16 kg; Volume 0.04216 m3
Resíduos:
- embalagem: re170203 Plástico. (componente de resíduo); rendimento 0.015 kg; Código LER 17 02 03; Massa do elemento 1 kg; Volume 0.001667 m3

**mt13pst050a** Ud Cartucho de 310 ml de vedante adesivo, à base de polímeros acrílicos em dispersão aquosa
Dados técnicos: Custo energético 87.088 MJ; Emissão de CO2 3.667 kg; Código LER 17 09 04; Massa do elemento 0.45 kg; Volume 0.0003 m3
Resíduos:
- embalagem: re170203 Plástico; rendimento 0.1 kg

**mt13pst100n** Ud Parafuso auto-roscante de cabeça escareada, de aço galvanizado, de 6 mm de diâmetro e 180 mm de comprimento
Dados técnicos: Custo energético 0.923 MJ; Emissão de CO2 0.092 kg; Código LER 17 04 05; Massa do elemento 0.0344 kg; Volume 0.000016 m3
Resíduos:
- embalagem: re150101 Embalagens de papel e cartão. (componente de resíduo); rendimento 0.002 kg; Código LER 15 01 01; Massa do elemento 1 kg; Volume 0.001333 m3
- embalagem: re170203 Plástico; rendimento 0.001 kg
