# Encontro de cobertura plana não acessível, ventilada com sumidouro. Impermeabilização com lâminas asfálticas

- Propriedade do ficheiro: CYPE Ingenieros S.A.
- Formato: FIEBDC-3/2016
- Programa: Gerador de preços para construção civil. CYPE Ingenieros, S.A.
- Data: 11/06/2024
- Moeda: EUR
- Custos indirectos: 3 %
- IVA: 23 %

## Q Coberturas

### QE Planas não acessíveis, ventiladas

#### QEF Pontos singulares

**QEF030** Ud Encontro de cobertura plana não acessível, ventilada com sumidouro. Impermeabilização com lâminas asfálticas.
Encontro de cobertura plana não acessível, ventilada, auto-protegida, tipo convencional com sumidouro de saída vertical, realizando um rebaixo no suporte à volta do sumidouro, no qual será assente a impermeabilização formada por: peça de reforço de membrana de betume modificado com elastómero SBS, LBM(SBS)-40-FP, com armadura de feltro de poliéster não tecido de 160 g/m², de superfície não protegida, totalmente aderida ao suporte com maçarico, prévia aplicação de primário com emulsão asfáltica aniônica com cargas, e colocação de sumidouro de borracha EPDM, de saída vertical, de 90 mm de diâmetro, com grelha plana de borracha EPDM, integralmente aderido à peça de reforço anterior com maçarico.
Inclui: Execução de rebaixe do suporte à volta do sumidouro. Limpeza e preparação da superfície. Aplicação da emulsão asfáltica. Colocação da peça de reforço. Colocação do sumidouro.
Critério de medição de projecto: Número de unidades previstas, segundo documentação gráfica de Projecto.
Critério de medição de obra: Medir-se-á o número de unidades realmente executadas segundo especificações de Projecto.

| Código | Un | Descrição | Rendimento | Preço | Importância |
|---|---|---|---|---|---|
| mt14iea020c | kg | Emulsão asfáltica aniônica com cargas. (material) | 0.3 | 3.3 | 0.990 |
| mt14lba010g | m² | Membrana de betume modificado com elastómero SBS, LBM(SBS)-40-FP, de 3,5 mm de espessura, massa nominal 4 kg/m², com armadura de feltro de poliéster não tecido de 160 g/m², de superfície não protegida. Segundo EN 13707. (material) | 1.05 | 6.93 | 7.277 |
| mt15acc050nf | Ud | Sumidouro de borracha EPDM, de saída vertical, de 90 mm de diâmetro, com grelha plana de borracha EPDM. (material) | 1 | 7.13 | 7.130 |
| mo029 | h | Oficial de 1ª aplicador de lâminas impermeabilizantes. (mão de obra) | 0.35 | 22.68 | 7.938 |
| mo067 | h | Ajudante de aplicador de lâminas impermeabilizantes. (mão de obra) | 0.35 | 22.13 | 7.746 |
| mo008 | h | Oficial de 1ª canalizador. (mão de obra) | 0.339 | 23.31 | 7.902 |
| % | % | Custos directos complementares | 2 % | 38.983 | 0.780 |
|  |  | Custos directos |  |  | 39.763 |

Resíduos:
- colocação: mt14iea020c Emulsão asfáltica aniônica com cargas; factor de resíduo 0.007
- colocação: mt14lba010g; factor de resíduo 0.0649432

## Recursos

**mt14iea020c** kg Emulsão asfáltica aniônica com cargas
Dados técnicos: Custo energético 31.940 MJ; Emissão de CO2 0.230 kg; Código LER 17 03 02; Massa do elemento 1 kg; Volume 0.001 m3

**mt14lba010g** m² Membrana de betume modificado com elastómero SBS
Dados técnicos: Custo energético 233.484 MJ; Emissão de CO2 6.574 kg; Código LER 17 03 02; Massa do elemento 4 kg; Volume 0.004 m3
Resíduos:
- embalagem: re170203 Plástico. (componente de resíduo); rendimento 0.053 kg; Código LER 17 02 03; Massa do elemento 1 kg; Volume 0.001667 m3
