# Clarabóia de vidro

- Propriedade do ficheiro: CYPE Ingenieros S.A.
- Formato: FIEBDC-3/2016
- Programa: Gerador de preços para construção civil. CYPE Ingenieros, S.A.
- Data: 23/10/2024
- Moeda: EUR
- Custos indirectos: 3 %
- IVA: 23 %

## Q Coberturas

### QL Pontos de luz

#### QLV De vidro

**QLV010** m² Clarabóia de vidro.
Clarabóia de vidro de duas águas, com um grau de complexidade baixo. ESTRUTURA: formada por perfis de alumínio em "T", em "L" e rectangulares, de até 100 mm de altura, placas de reforço nas ligações, tampas e remates de chapa de alumínio acabamento lacado, com o selo QUALICOAT, que garante a espessura e a qualidade do processo de lacagem; ENVIDRAÇADO: vidro duplo temperado de controlo solar e segurança (laminado), 6/6/3+3, conjunto constituído por vidro exterior temperado, de controlo solar, cor azul de 6 mm, câmara de ar desidratada com perfil separador de alumínio e dupla vedação perimetral, de 6 mm, e vidro interior laminado incolor de 3+3 mm de espessura composto por dois vidros de 3 mm, unidos através um filme incolor de polivinil butiral; 18 mm de espessura total. Inclusive remates, ancoragens e fixações mecânicas.
Inclui: Marcação dos pontos de apoio da estrutura. Corte dos perfis. Montagem e fixação da estrutura de perfis de alumínio. Colocação e fixação do envidraçado. Resolução de pontos singulares. Vedação elástica de juntas.
Critério de medição de projecto: Superfície da vertente medida em verdadeira magnitude, segundo documentação gráfica de Projecto.
Critério de medição de obra: Medir-se-á, em verdadeira magnitude, a superfície realmente executada segundo especificações de Projecto.

| Código | Un | Descrição | Rendimento | Preço | Importância |
|---|---|---|---|---|---|
| mt21lpe030d | m² | Estrutura para lucerna de duas águas, com um grau de complexidade baixo, formada por perfis de alumínio em "T", em "L" e rectangulares, de até 100 mm de altura, placas de reforço nas ligações, tampas e remates de chapa de alumínio, acabamento lacado, com o selo QUALICOAT, que garante a espessura e a qualidade do processo de lacagem, espessura máxima do vidro: 32 mm, com ancoragens, fixações mecânicas e juntas de estanquidade de EPDM. Elaboração em oficina. (material) | 1 | 317.5 | 317.500 |
| mt21veg055yaaa | m² | Vidro duplo temperado de controlo solar e segurança (laminado), 6/6/3+3, conjunto constituído por vidro exterior temperado, de controlo solar, cor azul de 6 mm, câmara de ar desidratada com perfil separador de alumínio e dupla vedação perimetral, de 6 mm, e vidro interior laminado incolor de 3+3 mm de espessura composto por dois vidros de 3 mm, unidos através um filme incolor de polivinil butiral; 18 mm de espessura total. (material) | 1.006 | 153.54 | 154.461 |
| mt21vva015a | Ud | Cartucho de 310 ml de silicone neutro, incolor, dureza Shore A aproximada de 23, segundo EN ISO 868 e recuperação elástica >=80%, segundo EN ISO 7389. (material) | 0.58 | 5.77 | 3.347 |
| mt21vva021 | Ud | Material auxiliar para a colocação de vidros. (material) | 1 | 1.26 | 1.260 |
| mo011 | h | Oficial de 1ª montador. (mão de obra) | 6.851 | 23.31 | 159.697 |
| mo080 | h | Ajudante de montador. (mão de obra) | 6.851 | 22.13 | 151.613 |
| mo055 | h | Oficial de 1ª vidraceiro. (mão de obra) | 0.378 | 24.22 | 9.155 |
| mo110 | h | Ajudante de vidraceiro. (mão de obra) | 0.378 | 23.62 | 8.928 |
| % | % | Custos directos complementares | 2 % | 805.961 | 16.119 |
|  |  | Custos directos |  |  | 822.080 |

Resíduos:
- colocação: mt21veg055yaaa; factor de resíduo 0.0055
- colocação: mt21vva015a; factor de resíduo 0.06

## Recursos

**mt21veg055yaaa** m² Vidro duplo temperado de controlo solar e segurança (laminado)
Dados técnicos: Custo energético 449.646 MJ; Emissão de CO2 33.637 kg; Código LER 17 02 02; Massa do elemento 30 kg; Volume 0.03 m3
Resíduos:
- embalagem: re170604 Materiais de isolamento não abrangidos em 17 06 01 e 17 06 03. (componente de resíduo); rendimento 0.016 kg; Código LER 17 06 04; Massa do elemento 1 kg; Volume 0.001667 m3

**mt21vva015a** Ud Cartucho de 310 ml de silicone neutro
Dados técnicos: Custo energético 87.088 MJ; Emissão de CO2 3.667 kg; Código LER 17 09 04; Massa do elemento 0.45 kg; Volume 0.0003 m3
Resíduos:
- embalagem: re170203 Plástico. (componente de resíduo); rendimento 0.1 kg; Código LER 17 02 03; Massa do elemento 1 kg; Volume 0.001667 m3
