# Revestimento de cobertura de placas asfálticas

- Propriedade do ficheiro: CYPE Ingenieros S.A.
- Formato: FIEBDC-3/2016
- Programa: Gerador de preços para construção civil. CYPE Ingenieros, S.A.
- Data: 04/07/2024
- Moeda: EUR
- Custos indirectos: 3 %
- IVA: 23 %

## Q Coberturas

### QU Componentes de coberturas inclinadas e curvas

#### QUA De placas asfálticas

**QUA010** m² Revestimento de cobertura de placas asfálticas.
Revestimento de cobertura de placas asfálticas 10 ondas, de perfil ondulado e cor preto, à base de fibras minerais e vegetais saturadas com uma emulsão betuminosa a altas temperaturas, colocadas com uma sobreposição da placa superior de 200 mm e uma sobreposição lateral de uma onda e fixadas mecanicamente sobre estrutura leve de madeira, em cobertura inclinada, com uma pendente do 20% ao 25%. Inclusive acessórios de fixação das placas.
Critérios considerados na determinação do preço da unidade de obra: O preço não inclui a superfície suporte nem os pontos singulares e as peças especiais da cobertura.
Inclui: Marcação das placas por vertente. Corte, preparação e colocação das placas. Fixação mecânica das placas.
Critério de medição de projecto: Superfície medida em verdadeira magnitude, segundo documentação gráfica de Projecto.
Critério de medição de obra: Medir-se-á, em verdadeira magnitude, a superfície realmente executada segundo especificações de Projecto.

| Código | Un | Descrição | Rendimento | Preço | Importância |
|---|---|---|---|---|---|
| mt13lpo010e | m² | Placa asfáltica 10 ondas, de perfil ondulado e cor preto, à base de fibras minerais e vegetais saturadas com uma emulsão betuminosa a altas temperaturas, segundo NP EN 534. (material) | 1.1 | 7.89 | 8.679 |
| mt13lpo032c | Ud | Prego, para fixação sobre suporte de madeira. (material) | 6 | 0.07 | 0.420 |
| mo051 | h | Oficial de 1ª montador de painéis metálicos. (mão de obra) | 0.098 | 23.31 | 2.284 |
| mo098 | h | Ajudante de montador de painéis metálicos. (mão de obra) | 0.098 | 22.13 | 2.169 |
| % | % | Custos directos complementares | 2 % | 13.552 | 0.271 |
|  |  | Custos directos |  |  | 13.823 |

Resíduos:
- colocação: mt13lpo010e; factor de resíduo 0.06

## Recursos

**mt13lpo010e** m² Placa asfáltica 10 ondas
Dados técnicos: Custo energético 146.993 MJ; Emissão de CO2 4.443 kg; Código LER 17 03 02; Massa do elemento 3.179 kg; Volume 0.003179 m3
Resíduos:
- embalagem: re170201 Madeira. (componente de resíduo); rendimento 0.017 kg; Código LER 17 02 01; Massa do elemento 1 kg; Volume 0.000909 m3
- embalagem: re170203 Plástico. (componente de resíduo); rendimento 0.005 kg; Código LER 17 02 03; Massa do elemento 1 kg; Volume 0.001667 m3
