# Telha solar fotovoltaica plana

- Propriedade do ficheiro: CYPE Ingenieros S.A.
- Formato: FIEBDC-3/2016
- Programa: Gerador de preços para construção civil. CYPE Ingenieros, S.A.
- Data: 04/07/2024
- Moeda: EUR
- Custos indirectos: 3 %
- IVA: 23 %

## Q Coberturas

### QU Componentes de coberturas inclinadas e curvas

#### QUF De telhas solares fotovoltaicas

**QUF005** Ud Telha solar fotovoltaica plana.
Telha solar fotovoltaica plana de células de silício policristalino, cor preto, potência máxima (Wp) 70 W, tensão a máxima potência (Vmp) 8,54 V, intensidade a máxima potência (Imp) 8,2 A, tensão em circuito aberto (Voc) 10,16 V, intensidade de curto-circuito (Isc) 8,7 A, eficiência 13,08%, 16 células de 156x156 mm, vidro exterior temperado de 4 mm de espessura, camada adesiva de polivinil butiral (PVB), camada posterior de vidro temperado de 4 mm de espessura, temperatura de trabalho -40°C até 85°C, dimensões 705x760x9 mm, resistência à carga do vento 245 kg/m², resistência à carga da neve 551 kg/m², peso 12,01 kg, com caixa de ligações com díodos, cabos polarizados de 4 mm² de secção e 450 mm de comprimento e conectores MC4. Inclusive acessórios de montagem e material de ligação eléctrica.
Inclui: Colocação e fixação. Ligação e verificação do seu correcto funcionamento.
Critério de medição de projecto: Número de unidades previstas, segundo documentação gráfica de Projecto.
Critério de medição de obra: Medir-se-á o número de unidades realmente executadas segundo especificações de Projecto.

| Código | Un | Descrição | Rendimento | Preço | Importância |
|---|---|---|---|---|---|
| mt35sol110ch | Ud | Telha solar fotovoltaica plana de células de silício policristalino, cor preto, potência máxima (Wp) 70 W, tensão a máxima potência (Vmp) 8,54 V, intensidade a máxima potência (Imp) 8,2 A, tensão em circuito aberto (Voc) 10,16 V, intensidade de curto-circuito (Isc) 8,7 A, eficiência 13,08%, 16 células de 156x156 mm, vidro exterior temperado de 4 mm de espessura, camada adesiva de polivinil butiral (PVB), camada posterior de vidro temperado de 4 mm de espessura, temperatura de trabalho -40°C até 85°C, dimensões 705x760x9 mm, resistência à carga do vento 245 kg/m², resistência à carga da neve 551 kg/m², peso 12,01 kg, com caixa de ligações com díodos, cabos polarizados de 4 mm² de secção e 450 mm de comprimento e conectores MC4. (material) | 1 | 81.48 | 81.480 |
| mo003 | h | Oficial de 1ª electricista. (mão de obra) | 0.241 | 23.31 | 5.618 |
| mo102 | h | Ajudante de electricista. (mão de obra) | 0.241 | 22.09 | 5.324 |
| % | % | Custos directos complementares | 2 % | 92.422 | 1.848 |
|  |  | Custos directos |  |  | 94.270 |
