# Revestimento de cobertura de painéis sandwich isolantes, de aço

- Propriedade do ficheiro: CYPE Ingenieros S.A.
- Formato: FIEBDC-3/2016
- Programa: Gerador de preços para construção civil. CYPE Ingenieros, S.A.
- Data: 25/09/2024
- Moeda: EUR
- Custos indirectos: 3 %
- IVA: 23 %

## Q Coberturas

### QU Componentes de coberturas inclinadas e curvas

#### QUM De chapas de aço e painéis sandwich

**QUM020** m² Revestimento de cobertura de painéis sandwich isolantes, de aço.
Revestimento de cobertura de painéis sandwich acústicos de aço galvanizado, de 100 mm de espessura, formados por face exterior de chapa ondulada com cinco grecas acabamento pré-lacado, RC3 e RUV2, segundo NP EN 10169, de 0,5 mm de espessura, alma isolante de lã de rocha de densidade média 95 kg/m³ e face interior de chapa nervurada acabamento pré-lacado, de 0,5 mm de espessura, com perfurações de 3 mm de diâmetro, condutibilidade térmica 0,35 W/(m°C), Euroclasse A2-s1, d0 de reacção ao fogo, segundo NP EN 13501-1, com 35 dB de índice global de redução sonora, Rw, proporcionando uma redução do nível global ponderado de pressão a sons de condução aérea de 34,7 dBA e coeficiente de absorção acústica médio 0,85, segundo NP EN ISO 354, colocados com uma sobreposição do painel superior de 200 mm e fixados mecanicamente sobre estrutura leve metálica, em cobertura inclinada, com uma pendente maior que 10%. Inclusive acessórios de fixação dos painéis sandwich, fita flexível de butilo, adesiva em ambas as faces, para a selagem de estanquidade das sobreposições entre painéis sandwich e tinta antioxidante de secagem rápida, para a protecção das sobreposições entre painéis sandwich.
Critérios considerados na determinação do preço da unidade de obra: O preço não inclui a superfície suporte nem os pontos singulares e as peças especiais da cobertura.
Inclui: Limpeza da superfície suporte. Marcação dos painéis por vertente. Corte, preparação e colocação dos painéis. Fixação mecânica dos painéis. Vedação de juntas. Aplicação de uma demão de tinta antioxidante nas sobreposições entre painéis.
Critério de medição de projecto: Superfície medida em verdadeira magnitude, segundo documentação gráfica de Projecto.
Critério de medição de obra: Medir-se-á, em verdadeira magnitude, a superfície realmente executada segundo especificações de Projecto.

| Código | Un | Descrição | Rendimento | Preço | Importância |
|---|---|---|---|---|---|
| mt13dcp011bul | m² | Painel sandwich acústico de aço galvanizado, para coberturas, de 100 mm de espessura e 1150 mm de largura, formado por face exterior de chapa ondulada com cinco grecas acabamento pré-lacado, RC3 e RUV2, segundo NP EN 10169, de 0,5 mm de espessura, alma isolante de lã de rocha de densidade média 95 kg/m³ e face interior de chapa nervurada acabamento pré-lacado, de 0,5 mm de espessura, com perfurações de 3 mm de diâmetro, condutibilidade térmica 0,35 W/(m°C), Euroclasse A2-s1, d0 de reacção ao fogo, segundo NP EN 13501-1, com 35 dB de índice global de redução sonora, Rw, proporcionando uma redução do nível global ponderado de pressão a sons de condução aérea de 34,7 dBA e coeficiente de absorção acústica médio 0,85, segundo NP EN ISO 354. (material) | 1.13 | 51.65 | 58.365 |
| mt13dcp030a | Ud | Kit de acessórios de fixação, para painéis sandwich isolantes, em coberturas inclinadas. (material) | 0.2 | 14.55 | 2.910 |
| mt13dcp020a | m | Fita flexível de butilo, adesiva em ambas as faces, para a selagem de estanquidade das sobreposições entre painéis sandwich. (material) | 2.1 | 2.05 | 4.305 |
| mt27pfi150a | kg | Tinta antioxidante de secagem rápida, à base de resinas, pigmentos de alumínio com resistência aos raios UV e partículas de vidro endurecido termicamente, com resistência à intempérie e ao envelhecimento, repelente da água e da sujidade e com alta resistência aos agentes químicos; para aplicar com trincha, rolo ou pistola. (material) | 0.07 | 1 | 0.070 |
| mo051 | h | Oficial de 1ª montador de painéis metálicos. (mão de obra) | 0.109 | 23.31 | 2.541 |
| mo098 | h | Ajudante de montador de painéis metálicos. (mão de obra) | 0.109 | 22.13 | 2.412 |
| % | % | Custos directos complementares | 2 % | 70.603 | 1.412 |
|  |  | Custos directos |  |  | 72.015 |

Resíduos:
- colocação: mt13dcp011bul; factor de resíduo 0.0072
- colocação: mt27pfi150a; factor de resíduo 0.055

## Recursos

**mt13dcp011bul** m² Painel sandwich acústico de aço galvanizado
Dados técnicos: Custo energético 339.964 MJ; Emissão de CO2 33.910 kg; Código LER 17 04 05; Massa do elemento 17.4 kg; Volume 0.008286 m3
Resíduos:
- embalagem: re170203 Plástico. (componente de resíduo); rendimento 0.032 kg; Código LER 17 02 03; Massa do elemento 1 kg; Volume 0.001667 m3

**mt13dcp020a** m Fita flexível de butilo
Dados técnicos: Custo energético 7.996 MJ; Emissão de CO2 0.348 kg

**mt27pfi150a** kg Tinta antioxidante de secagem rápida
Dados técnicos: Custo energético 30.230 MJ; Emissão de CO2 1.494 kg; Código LER 08 01 11; Massa do elemento 1 kg; Volume 0.001111 m3
Resíduos:
- embalagem: re170203 Plástico; rendimento 0.032 kg
