# Painel estrutural de madeira, para formação de pendente em cobertura inclinada

- Propriedade do ficheiro: CYPE Ingenieros S.A.
- Formato: FIEBDC-3/2016
- Programa: Gerador de preços para construção civil. CYPE Ingenieros, S.A.
- Data: 11/06/2024
- Moeda: EUR
- Custos indirectos: 3 %
- IVA: 23 %

## Q Coberturas

### QU Componentes de coberturas inclinadas e curvas

#### QUN Painéis para pendentes

**QUN030** m² Painel estrutural de madeira, para formação de pendente em cobertura inclinada.
Painel estrutural contraplacado de madeira de pinho insigne (Pinus radiata), para utilização exterior, segundo NP EN 636, de 18 mm de espessura, com bordos rectos, fixado mecanicamente sobre suporte descontínuo de madeira; para formação de pendente em cobertura inclinada. Inclusive parafusos autoperfurantes de cabeça escareada, de aço galvanizado.
Inclui: Marcação. Corte das peças. Fixação mecânica das peças ao suporte.
Critério de medição de projecto: Superfície da vertente medida em verdadeira magnitude, segundo documentação gráfica de Projecto.
Critério de medição de obra: Medir-se-á, em verdadeira magnitude, a superfície realmente executada segundo especificações de Projecto.

| Código | Un | Descrição | Rendimento | Preço | Importância |
|---|---|---|---|---|---|
| mt07tdm060b | m² | Painel estrutural contraplacado de madeira de pinho insigne (Pinus radiata), para utilização exterior, segundo NP EN 636, de 18 mm de espessura, com bordos rectos, Euroclasse D-s2, d0 de reacção ao fogo, segundo NP EN 13501-1, classe E1 em emissão de formaldeído, segundo NP EN 13986. (material) | 1.05 | 17.02 | 17.871 |
| mt13pst110a | Ud | Parafuso autoperfurante de cabeça escareada, de aço galvanizado, de 5,5 mm de diâmetro e 76 mm de comprimento. (material) | 5 | 0.17 | 0.850 |
| mo017 | h | Oficial de 1ª carpinteiro. (mão de obra) | 0.201 | 23.03 | 4.629 |
| mo058 | h | Ajudante de carpinteiro. (mão de obra) | 0.201 | 22.27 | 4.476 |
| % | % | Custos directos complementares | 2 % | 27.826 | 0.557 |
|  |  | Custos directos |  |  | 28.383 |

Resíduos:
- colocação: mt07tdm060b; factor de resíduo 0.0070341
- colocação: mt13pst110a Parafuso autoperfurante de cabeça escareada, de aço galvanizado, de 5,5 mm de diâmetro e 76 mm de comprimento; factor de resíduo 0.00475862

## Recursos

**mt07tdm060b** m² Painel estrutural contraplacado de madeira de pinho insigne (Pinus radiata)
Dados técnicos: Custo energético 244.377 MJ; Emissão de CO2 0.573 kg; Código LER 17 02 01; Massa do elemento 8.3 kg; Volume 0.007545 m3
Resíduos:
- embalagem: re170203 Plástico. (componente de resíduo); rendimento 0.033 kg; Código LER 17 02 03; Massa do elemento 1 kg; Volume 0.001667 m3

**mt13pst110a** Ud Parafuso autoperfurante de cabeça escareada, de aço galvanizado, de 5,5 mm de diâmetro e 76 mm de comprimento
Dados técnicos: Custo energético 0.370 MJ; Emissão de CO2 0.038 kg; Código LER 17 04 05; Massa do elemento 0.0145 kg; Volume 0.000007 m3
Resíduos:
- embalagem: re150101 Embalagens de papel e cartão. (componente de resíduo); rendimento 0.001 kg; Código LER 15 01 01; Massa do elemento 1 kg; Volume 0.001333 m3
