# Ponto singular para cobertura inclinada de policarbonato celular

- Propriedade do ficheiro: CYPE Ingenieros S.A.
- Formato: FIEBDC-3/2016
- Programa: Gerador de preços para construção civil. CYPE Ingenieros, S.A.
- Data: 25/09/2024
- Moeda: EUR
- Custos indirectos: 3 %
- IVA: 23 %

## Q Coberturas

### QU Componentes de coberturas inclinadas e curvas

#### QUP De placas de policarbonato

**QUP021** m Ponto singular para cobertura inclinada de policarbonato celular.
Encontro frontal de vertente com paramento vertical para cobertura inclinada com uma pendente maior que 10%, com perfil de apoio de alumínio, de 1,8 mm de espessura, 65 mm de largura, 120 mm de altura e 4000 mm de comprimento, com junta de neopreno e perfil de fecho superior de alumínio, de 1,8 mm de espessura, 60 mm de largura, 40 mm de altura e 4000 mm de comprimento, com junta de neopreno. Inclusive acessórios de fixação dos perfis ao paramento vertical e silicone neutro oxímico, para vedação de juntas.
Inclui: Marcação. Fixação do perfil de apoio ao paramento vertical. Colocação das placas. Fixação do perfil de fecho superior ao paramento vertical. Vedação de juntas.
Critério de medição de projecto: Largura medida segundo documentação gráfica de Projecto, incrementada em 5 cm para cada lado.
Critério de medição de obra: Medir-se-á o comprimento realmente executado segundo especificações de Projecto, incluindo as entregas nos apoios.

| Código | Un | Descrição | Rendimento | Preço | Importância |
|---|---|---|---|---|---|
| mt13lpo170a | m | Perfil de apoio de alumínio, de 1,8 mm de espessura, 65 mm de largura, 120 mm de altura e 4000 mm de comprimento, com junta de neopreno, para placas planas de policarbonato celular; com acessórios de fixação. (material) | 1 | 16.91 | 16.910 |
| mt13lpo175a | m | Perfil de fecho superior de alumínio, de 1,8 mm de espessura, 60 mm de largura, 40 mm de altura e 4000 mm de comprimento, com junta de neopreno, para placas planas de policarbonato celular; com acessórios de fixação. (material) | 1 | 11.21 | 11.210 |
| mt22www050a | Ud | Cartucho de 300 ml de silicone neutro oxímico, de elasticidade permanente e cura rápida, cor branca, intervalo de temperatura de trabalho de -60 a 150°C, com resistência aos raios UV, dureza Shore A aproximada de 22, segundo EN ISO 868 e alongamento na rotura >= 800%, segundo EN ISO 8339. (material) | 0.025 | 4.73 | 0.118 |
| mo051 | h | Oficial de 1ª montador de painéis metálicos. (mão de obra) | 0.328 | 23.31 | 7.646 |
| mo098 | h | Ajudante de montador de painéis metálicos. (mão de obra) | 0.164 | 22.13 | 3.629 |
| % | % | Custos directos complementares | 2 % | 39.513 | 0.790 |
|  |  | Custos directos |  |  | 40.303 |

Resíduos:
- colocação: mt13lpo175a; factor de resíduo 0.024
- colocação: mt22www050a; factor de resíduo 0.06

## Recursos

**mt13lpo175a** m Perfil de fecho superior de alumínio
Dados técnicos: Custo energético 55.631 MJ; Emissão de CO2 4.076 kg; Código LER 17 04 02; Massa do elemento 0.49 kg; Volume 0.000327 m3
Resíduos:
- embalagem: re170203 Plástico. (componente de resíduo); rendimento 0.008 kg; Código LER 17 02 03; Massa do elemento 1 kg; Volume 0.001667 m3

**mt22www050a** Ud Cartucho de 300 ml de silicone neutro oxímico
Dados técnicos: Custo energético 61.288 MJ; Emissão de CO2 2.605 kg; Código LER 17 09 04; Massa do elemento 0.3 kg; Volume 0.0002 m3
Resíduos:
- embalagem: re170203 Plástico; rendimento 0.1 kg
