# Revestimento de cobertura de telhas cerâmicas "TEJAS VEREA"

- Propriedade do ficheiro: CYPE Ingenieros S.A.
- Formato: FIEBDC-3/2016
- Programa: Gerador de preços para construção civil. CYPE Ingenieros, S.A.
- Data: 11/06/2024
- Moeda: EUR
- Custos indirectos: 3 %
- IVA: 23 %

## Q Coberturas

### QU Componentes de coberturas inclinadas e curvas

#### QUT De telhas cerâmicas

**QUT060** m² Revestimento de cobertura de telhas cerâmicas "TEJAS VEREA".
Revestimento de cobertura de telhas canudo cerâmicas, "TEJAS VEREA", acabamento com coloração em massa Rojo, 40x15x11 cm, assentes com argamassa de cimento, confeccionada em obra, dosificação 1:8, directamente sobre a superfície regularizada da vertente, em cobertura inclinada, com uma pendente maior que 26%.
Critérios considerados na determinação do preço da unidade de obra: O preço não inclui a resolução de pontos singulares nem as peças especiais da cobertura.
Inclui: Colocação das telhas assentes com argamassa.
Critério de medição de projecto: Superfície da vertente medida em verdadeira magnitude, segundo documentação gráfica de Projecto.
Critério de medição de obra: Medir-se-á, em verdadeira magnitude, a superfície realmente executada segundo especificações de Projecto.

| Código | Un | Descrição | Rendimento | Preço | Importância |
|---|---|---|---|---|---|
| mt08aaa010a | m³ | Água. (material) | 0.006 | 1.5 | 0.009 |
| mt01arg005a | t | Areia de pedreira, para argamassa preparada em obra. (material) | 0.052 | 18 | 0.936 |
| mt08cem011a | kg | Cimento Portland CEM II/B-L 32,5 R, cor cinzento, em sacos, segundo NP EN 197-1. (material) | 6 | 0.1 | 0.600 |
| mt13tvc010aa | Ud | Telha canudo cerâmica, "TEJAS VEREA", acabamento com coloração em massa Rojo, 40x15x11 cm, segundo EN 1304. (material) | 34.2 | 0.51 | 17.442 |
| mt13tac100 | kg | Pigmento para argamassa. (material) | 0.027 | 6 | 0.162 |
| mq06hor010 | h | Betoneira eléctrica com uma capacidade de amassadura de 160 l. (equipamento) | 0.024 | 3.45 | 0.083 |
| mo020 | h | Oficial de 1ª construção. (mão de obra) | 0.645 | 22.68 | 14.629 |
| mo113 | h | Operário não qualificado construção. (mão de obra) | 0.323 | 21.45 | 6.928 |
| % | % | Custos directos complementares | 2 % | 40.789 | 0.816 |
|  |  | Custos directos |  |  | 41.605 |

Resíduos:
- colocação: mt01arg005a Areia de pedreira, para argamassa preparada em obra; factor de resíduo 0.00501329
- colocação: mt08cem011a Cimento Portland CEM II/B-L 32,5 R, cor cinzento, em sacos, segundo NP EN 197-1; factor de resíduo 0.01512
- colocação: mt13tvc010aa Telha canudo cerâmica, "TEJAS VEREA", acabamento com coloração em massa Rojo, 40x15x11 cm, segundo EN 1304; factor de resíduo 0.0578
- colocação: mt13tac100 Pigmento para argamassa; factor de resíduo 0.031132

## Recursos

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico. (componente de resíduo); rendimento 0.002 kg; Código LER 17 02 03; Massa do elemento 1 kg; Volume 0.001667 m3

**mt13tvc010aa** Ud Telha canudo cerâmica, "TEJAS VEREA", acabamento com coloração em massa Rojo, 40x15x11 cm, segundo EN 1304
Dados técnicos: Custo energético 5.424 MJ; Emissão de CO2 0.264 kg; Código LER 17 01 03; Massa do elemento 1.3 kg; Volume 0.00104 m3
Resíduos:
- embalagem: re170201 Madeira. (componente de resíduo); rendimento 0.003 kg; Código LER 17 02 01; Massa do elemento 1 kg; Volume 0.000909 m3
- embalagem: re170203 Plástico; rendimento 0.002 kg

**mt13tac100** kg Pigmento para argamassa
Dados técnicos: Custo energético 0.291 MJ; Emissão de CO2 0.014 kg; Código LER 17 09 04; Massa do elemento 1 kg; Volume 0.000667 m3
Resíduos:
- embalagem: re170203 Plástico; rendimento 0.003 kg
