# Revestimento de cobertura de chapas de zinco

- Propriedade do ficheiro: CYPE Ingenieros S.A.
- Formato: FIEBDC-3/2016
- Programa: Gerador de preços para construção civil. CYPE Ingenieros, S.A.
- Data: 04/07/2024
- Moeda: EUR
- Custos indirectos: 3 %
- IVA: 23 %

## Q Coberturas

### QU Componentes de coberturas inclinadas e curvas

#### QUZ De chapas de zinco

**QUZ010** m² Revestimento de cobertura de chapas de zinco.
Revestimento de cobertura de chapas de zinco de 0,8 mm de espessura e 580 mm entre eixos, acabamento prepatinado, cor cinzento, em cobertura inclinada, ventilada, com uma pendente do 7% ao 25%. Sistema de fixação oculta, com união longitudinal das chapas através de junta agrafada dupla, de 25 mm de altura e união transversal em degrau, colocada sobre lâmina drenante de estrutura nodular de polietileno de alta densidade (PEAD/HDPE), resistência à compressão 400 kN/m² segundo EN ISO 604, espessura 0,6 mm. Inclusive acessórios para a fixação de chapas de zinco entre si e ao suporte, acessórios para a resolução de uniões transversais.
Critérios considerados na determinação do preço da unidade de obra: O preço não inclui a superfície suporte nem os pontos singulares e as peças especiais da cobertura.
Inclui: Preparação da superfície suporte. Colocação da camada drenante. Corte, preparação e colocação das chapas. Fixação mecânica das chapas. Resolução de juntas transversais e longitudinais.
Critério de medição de projecto: Superfície medida em verdadeira magnitude, segundo documentação gráfica de Projecto, descontando as aberturas de superfície maior de 1 m².
Critério de medição de obra: Medir-se-á, em verdadeira magnitude, a superfície realmente executada segundo especificações de Projecto, descontando as aberturas de superfície maior de 1 m².

| Código | Un | Descrição | Rendimento | Preço | Importância |
|---|---|---|---|---|---|
| mt13ccz010k | m² | Chapa de zinco de 0,8 mm de espessura e 580 mm entre eixos, acabamento prepatinado, cor cinzento, para sistema de junta agrafada de 25 mm de altura, densidade 7200 kg/m³, segundo NP EN 14783 e EN 501. (material) | 1.28 | 51.18 | 65.510 |
| mt14gsp020a | m² | Lâmina drenante de estrutura nodular de polietileno de alta densidade (PEAD/HDPE), resistência à compressão 400 kN/m² segundo EN ISO 604, espessura 0,6 mm, com nódulos de 8,6 mm de altura, volume de ar entre nódulos 7,9 l/m² e massa nominal 0,58 kg/m². (material) | 1.05 | 4.45 | 4.673 |
| mt13ccz100 | Ud | Kit de acessórios para a fixação das chapas de zinco entre si e ao suporte, formado por: ganchos fixos e móveis de aço inoxidável, de 0,4 mm de espessura mínima, segundo EN 10088-1 e pregos de aço galvanizado, segundo NP EN 10230-1. (material) | 1 | 6.92 | 6.920 |
| mt13ccz110a | Ud | Kit de acessórios para a resolução de uniões transversais em degrau de chapas de zinco, em coberturas inclinadas. (material) | 1 | 5.73 | 5.730 |
| mo051 | h | Oficial de 1ª montador de painéis metálicos. (mão de obra) | 0.536 | 23.31 | 12.494 |
| mo098 | h | Ajudante de montador de painéis metálicos. (mão de obra) | 1.071 | 22.13 | 23.701 |
| % | % | Custos directos complementares | 2 % | 119.028 | 2.381 |
|  |  | Custos directos |  |  | 121.409 |

Resíduos:
- colocação: mt13ccz010k; factor de resíduo 0.0555898

## Recursos

**mt13ccz010k** m² Chapa de zinco de 0,8 mm de espessura e 580 mm entre eixos
Dados técnicos: Custo energético 277.598 MJ; Emissão de CO2 17.708 kg; Código LER 17 04 07; Massa do elemento 5.76 kg; Volume 0.00384 m3
Resíduos:
- embalagem: re170201 Madeira. (componente de resíduo); rendimento 0.09 kg; Código LER 17 02 01; Massa do elemento 1 kg; Volume 0.000909 m3
- embalagem: re170203 Plástico. (componente de resíduo); rendimento 0.016 kg; Código LER 17 02 03; Massa do elemento 1 kg; Volume 0.001667 m3
