# Revestimento exterior com peças de pedra natural. Colocação em camada grossa com grampos de ancoragem

- Propriedade do ficheiro: CYPE Ingenieros S.A.
- Formato: FIEBDC-3/2016
- Programa: Gerador de preços para construção civil. CYPE Ingenieros, S.A.
- Data: 23/10/2024
- Moeda: EUR
- Custos indirectos: 3 %
- IVA: 23 %

## R Revestimentos

### RA De peças rígidas em paramentos verticais

#### RAP De pedra natural

**RAP310** m² Revestimento exterior com peças de pedra natural. Colocação em camada grossa com grampos de ancoragem.
Revestimento exterior com peças de granito, procedente de Portugal, Ariz, 40x40x2 cm, acabamento polido. SUPORTE: paramento de alvenaria de peças furadas, vertical, até 3 m de altura. COLOCAÇÃO: em camada grossa de 25 mm de espessura com argamassa de cimento M-5 e com grampos embebidos na alvenaria com argamassa. ENCHIMENTO DE JUNTAS: com argamassa de juntas cimentosa melhorada, com absorção de água reduzida e resistência elevada à abrasão tipo CG 2 W A, cor branco, em juntas de 3 mm de espessura. Inclusive separadores de PVC, para juntas horizontais.
Inclui: Preparação da superfície suporte. Marcação dos níveis, da disposição de peças e das juntas. Corte das peças. Preparação e aplicação do material de colocação. Formação de juntas de movimento. Colocação das peças. Enchimento das juntas. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt09mor010c | m³ | Argamassa de cimento CEM II/B-L 32,5 N tipo M-5, confeccionada em obra com 230 kg/m³ de cimento e uma proporção em volume 1/6. (material) | 0.026 | 115.3 | 2.998 |
| mt18bgi010Ka | m² | Peças de granito, procedente de Portugal, Ariz, 40x40x2 cm, acabamento polido, densidade 2650 kg/m³, segundo NP EN 1936, resistência à compressão 140 MPa, segundo NP EN 1926, resistência à flexão 13 MPa, segundo NP EN 12372, absorção de água por capilaridade menor de 5 kg/m² min½, segundo NP EN 1925, coeficiente de absorção de água <= 0,16%, segundo NP EN 13755, Euroclasse A1 de reacção ao fogo, segundo Directiva 96/603/CE, carga de ruptura superior a 1,8 kN; segundo NP EN 1469. (material) | 1.05 | 45.72 | 48.006 |
| mt18acc040a | Ud | Separadores de PVC, para juntas horizontais em paramentos de pedra natural. (material) | 8 | 0.02 | 0.160 |
| mt19pes010p | Ud | Grampo de ancoragem, de aço inoxidável AISI 304, de 2,4 mm de diâmetro e de 70 mm de comprimento, para fixação oculta de peças de pedra natural em paramentos verticais. (material) | 16 | 0.06 | 0.960 |
| mt09mcp020dB | kg | Argamassa de juntas cimentosa melhorada, com absorção de água reduzida e resistência elevada à abrasão, tipo CG2 W A, segundo EN 13888, cor branca, para juntas de 2 a 20 mm, à base de aglomerantes especiais, inertes seleccionados, aditivos especiais, fibras, resinas sintéticas e pigmentos, com efeito anti-caruncho, anti-verdete e preventivo das eflorescências, hidrorrepelente, de presa e endurecimento rápido, especial para enchimento de juntas de todo tipo de peças cerâmicas e pedras naturais em zonas de proliferação de microrganismos. (material) | 0.51 | 2.72 | 1.387 |
| mo022 | h | Oficial de 1ª colocador de pedra natural. (mão de obra) | 1.493 | 22.68 | 33.861 |
| mo060 | h | Ajudante de colocador de pedra natural. (mão de obra) | 1.493 | 22.13 | 33.040 |
| % | % | Custos directos complementares | 2 % | 120.412 | 2.408 |
|  |  | Custos directos |  |  | 122.820 |

Resíduos:
- colocação: mt09mor010c; factor de resíduo 0.0036
- colocação: mt18bgi010Ka; factor de resíduo 0.0300941
- colocação: mt09mcp020dB; factor de resíduo 0.035

## Recursos

**mt09mor010c** m³ Argamassa de cimento CEM II/B-L 32,5 N tipo M-5
Dados técnicos: Custo energético 3724.000 MJ; Emissão de CO2 323.000 kg; Código LER 17 01 01; Massa do elemento 1900 kg; Volume 1.266667 m3

**mt18bgi010Ka** m² Peças de granito
Dados técnicos: Custo energético 114.819 MJ; Emissão de CO2 4.727 kg; Código LER 01 04 13; Massa do elemento 52 kg; Volume 0.034667 m3
Resíduos:
- embalagem: re170201 Madeira. (componente de resíduo); rendimento 0.033 kg; Código LER 17 02 01; Massa do elemento 1 kg; Volume 0.000909 m3
- embalagem: re170203 Plástico. (componente de resíduo); rendimento 0.023 kg; Código LER 17 02 03; Massa do elemento 1 kg; Volume 0.001667 m3

**mt18acc040a** Ud Separadores de PVC, para juntas horizontais em paramentos de pedra natural
Dados técnicos: Custo energético 1.105 MJ; Emissão de CO2 0.114 kg
Resíduos:
- embalagem: re150101 Embalagens de papel e cartão. (componente de resíduo); rendimento 0.072 kg; Código LER 15 01 01; Massa do elemento 1 kg; Volume 0.001333 m3

**mt09mcp020dB** kg Argamassa de juntas cimentosa melhorada
Dados técnicos: Custo energético 7.958 MJ; Emissão de CO2 0.580 kg; Código LER 17 09 04; Massa do elemento 1 kg; Volume 0.000667 m3
Resíduos:
- embalagem: re150101 Embalagens de papel e cartão; rendimento 0.021 kg
- embalagem: re170201 Madeira; rendimento 0.006 kg
- embalagem: re170203 Plástico; rendimento 0.009 kg
