# Revestimento contínuo de paramentos com microargamassa de cal e cimento

- Propriedade do ficheiro: CYPE Ingenieros S.A.
- Formato: FIEBDC-3/2016
- Programa: Gerador de preços para construção civil. CYPE Ingenieros, S.A.
- Data: 25/09/2024
- Moeda: EUR
- Custos indirectos: 3 %
- IVA: 23 %

## R Revestimentos

### RB Argamassas industriais para rebocos

#### RBO Microargamassas de cal e cimento

**RBO010** m² Revestimento contínuo de paramentos com microargamassa de cal e cimento.
Revestimento contínuo de paramentos com microargamassa, de 3 mm de espessura, realizado sobre superfície absorvente. PRIMÁRIO: à base de copolímeros acrílicos em emulsão aquosa, sem diluir. CAMADA BASE: microargamassa de cal e cimento, com um tamanho máximo do inerte de 0,2 mm, cor a escolher, com resina acrílica e pigmento, em duas camadas, (0,5 kg/m² cada camada). CAMADA DECORATIVA: microargamassa de cal e cimento, com um tamanho máximo do inerte de 0,4 mm, cor a escolher, com resina acrílica e pigmento, (1 kg/m²). CAMADA DE VEDAÇÃO: primário à base de copolímeros acrílicos em emulsão aquosa e verniz aquoso de poliuretano bicomponente.
Critérios considerados na determinação do preço da unidade de obra: O preço não inclui a superfície suporte.
Inclui: Limpeza da superfície suporte. Implantação das juntas de dilatação e panos de trabalho. Aplicação da camada de primário. Execução da mistura. Aplicação da camada base. Lixar as pequenas aderências e imperfeições. Aplicação da camada decorativa. Aplicação da camada de vedante. Limpeza final da superfície acabada.
Critério de medição de projecto: Superfície medida segundo documentação gráfica de Projecto, sem deduzir aberturas menores que 4 m² e descontando, nas aberturas de superfície maior de 4 m², o excesso sobre 4 m².
Critério de medição de obra: Medir-se-á a superfície realmente executada segundo especificações de Projecto, descontando, nas aberturas de superfície maior de 4 m², o excesso sobre 4 m².

| Código | Un | Descrição | Rendimento | Preço | Importância |
|---|---|---|---|---|---|
| mt28mcc006a | l | Primário à base de copolímeros acrílicos em emulsão aquosa, sem diluir, para regularizar a porosidade e melhorar a aderência dos suportes absorventes, para aplicar com rolo. (material) | 0.1 | 8.15 | 0.815 |
| mt28mcc010f | kg | Microargamassa bicomponente, composto de cimento, cal, inertes seleccionados e aditivos, com um tamanho máximo do inerte de 0,2 mm, cor a escolher, como camada base, para aplicar com palustra metálica. (material) | 1 | 4.7 | 4.700 |
| mt28mcc009a | l | Resina acrílica em base aquosa. (material) | 0.798 | 6.63 | 5.291 |
| mt28mcc008 | Ud | Pigmento, para a coloração em massa de microcimento. (material) | 0.2 | 31.04 | 6.208 |
| mt28mcc010p | kg | Microargamassa bicomponente, composto de cimento, cal, inertes seleccionados e aditivos, com um tamanho máximo do inerte de 0,4 mm, cor a escolher, como camada base, para aplicar com palustra metálica. (material) | 1 | 4.7 | 4.700 |
| mt28mcc020a | l | Primário à base de copolímeros acrílicos em emulsão aquosa, como ponte de aderência entre a microargamassa e o verniz, para aplicar com trincha, rolo ou pistola. (material) | 0.12 | 23.67 | 2.840 |
| mt28mcc021a | l | Verniz aquoso de poliuretano bicomponente, para aplicar com trincha, rolo ou pistola. (material) | 0.15 | 36.86 | 5.529 |
| mo020 | h | Oficial de 1ª construção. (mão de obra) | 0.822 | 22.68 | 18.643 |
| mo113 | h | Operário não qualificado construção. (mão de obra) | 1.467 | 21.45 | 31.467 |
| % | % | Custos directos complementares | 2 % | 80.193 | 1.604 |
|  |  | Custos directos |  |  | 81.797 |

Resíduos:
- colocação: mt28mcc006a; factor de resíduo 0.045974
- colocação: mt28mcc010f; factor de resíduo 0.0066
- colocação: mt28mcc009a Resina acrílica em base aquosa; factor de resíduo 0.0543035
- colocação: mt28mcc010p; factor de resíduo 0.0066
- colocação: mt28mcc020a; factor de resíduo 0.03
- colocação: mt28mcc021a Verniz aquoso de poliuretano bicomponente, para aplicar com trincha, rolo ou pistola; factor de resíduo 0.0275

## Recursos

**mt28mcc006a** l Primário à base de copolímeros acrílicos em emulsão aquosa
Dados técnicos: Custo energético 75.751 MJ; Emissão de CO2 2.884 kg; Código LER 17 09 04; Massa do elemento 1 kg; Volume 0.000667 m3
Resíduos:
- embalagem: re150104 Embalagens de metal. (componente de resíduo); rendimento 0.052 kg; Código LER 15 01 04; Massa do elemento 1 kg; Volume 0.001667 m3

**mt28mcc010f** kg Microargamassa bicomponente
Dados técnicos: Custo energético 6.618 MJ; Emissão de CO2 0.552 kg; Código LER 17 01 01; Massa do elemento 1 kg; Volume 0.000667 m3
Resíduos:
- embalagem: re150101 Embalagens de papel e cartão. (componente de resíduo); rendimento 0.014 kg; Código LER 15 01 01; Massa do elemento 1 kg; Volume 0.001333 m3

**mt28mcc009a** l Resina acrílica em base aquosa
Dados técnicos: Custo energético 86.976 MJ; Emissão de CO2 3.310 kg; Código LER 17 09 04; Massa do elemento 1.15 kg; Volume 0.000767 m3
Resíduos:
- embalagem: re150104 Embalagens de metal; rendimento 0.046 kg

**mt28mcc010p** kg Microargamassa bicomponente
Dados técnicos: Custo energético 6.618 MJ; Emissão de CO2 0.552 kg; Código LER 17 01 01; Massa do elemento 1 kg; Volume 0.000667 m3
Resíduos:
- embalagem: re150101 Embalagens de papel e cartão; rendimento 0.014 kg

**mt28mcc020a** l Primário à base de copolímeros acrílicos em emulsão aquosa
Dados técnicos: Custo energético 75.866 MJ; Emissão de CO2 2.890 kg; Código LER 17 09 04; Massa do elemento 1 kg; Volume 0.000667 m3
Resíduos:
- embalagem: re150104 Embalagens de metal; rendimento 0.064 kg

**mt28mcc021a** l Verniz aquoso de poliuretano bicomponente, para aplicar com trincha, rolo ou pistola
Dados técnicos: Custo energético 33.294 MJ; Emissão de CO2 1.976 kg; Código LER 08 01 11; Massa do elemento 1.03 kg; Volume 0.001144 m3
Resíduos:
- embalagem: re150104 Embalagens de metal; rendimento 0.057 kg
