# Remate de degrau com revestimento flexível ou têxtil, através de perfil pré-moldado com banda intercambiável de PVC

- Propriedade do ficheiro: CYPE Ingenieros S.A.
- Formato: FIEBDC-3/2016
- Programa: Gerador de preços para construção civil. CYPE Ingenieros, S.A.
- Data: 25/09/2024
- Moeda: EUR
- Custos indirectos: 3 %
- IVA: 23 %

## R Revestimentos

### RE Escadas

#### REA Remates de degrau

**REA021** m Remate de degrau com revestimento flexível ou têxtil, através de perfil pré-moldado com banda intercambiável de PVC.
Formação de remate de degrau com revestimento flexível ou têxtil, através de perfil em L perfurado de alumínio anodizado, de 39 mm de largura e 12 mm de altura, cor prata, com banda intercambiável de PVC com entalhes anti-deslizantes e furos escareados. Incluindo limpeza e preparação da superfície suporte, marcação e fixação do perfil oculta por baixo da banda, realizada com parafusos de aço.
Inclui: Limpeza e preparação da superfície suporte. Marcação. Corte, colocação e fixação do perfil. Colocação da banda intercambiável.
Critério de medição de projecto: Comprimento medido segundo documentação gráfica de Projecto.
Critério de medição de obra: Medir-se-á o comprimento realmente executado segundo especificações de Projecto.

| Código | Un | Descrição | Rendimento | Preço | Importância |
|---|---|---|---|---|---|
| mt18rpe040a | m | Perfil em L perfurado de alumínio anodizado, de 39 mm de largura e 12 mm de altura, cor prata, com banda intercambiável de PVC com entalhes anti-deslizantes e furos escareados, para remate de degrau com revestimento flexível ou têxtil; inclusive acessórios de fixação. (material) | 1.05 | 11.3 | 11.865 |
| mo023 | h | Oficial de 1ª ladrilhador. (mão de obra) | 0.058 | 22.68 | 1.315 |
| % | % | Custos directos complementares | 2 % | 13.180 | 0.264 |
|  |  | Custos directos |  |  | 13.444 |

Resíduos:
- colocação: mt18rpe040a; factor de resíduo 0.024

## Recursos

**mt18rpe040a** m Perfil em L perfurado de alumínio anodizado
Dados técnicos: Custo energético 69.355 MJ; Emissão de CO2 5.222 kg; Código LER 17 04 02; Massa do elemento 0.6 kg; Volume 0.0004 m3
Resíduos:
- embalagem: re170203 Plástico. (componente de resíduo); rendimento 0.008 kg; Código LER 17 02 03; Massa do elemento 1 kg; Volume 0.001667 m3
