# Revestimento contínuo de degrau, com lâmina de borracha

- Propriedade do ficheiro: CYPE Ingenieros S.A.
- Formato: FIEBDC-3/2016
- Programa: Gerador de preços para construção civil. CYPE Ingenieros, S.A.
- Data: 23/10/2024
- Moeda: EUR
- Custos indirectos: 3 %
- IVA: 23 %

## R Revestimentos

### RE Escadas

#### RES Flexíveis

**RES010** Ud Revestimento contínuo de degrau, com lâmina de borracha.
Revestimento contínuo do cobertor e espelho do degrau com aresta arredondada de escada de 120 cm de largura, com lâmina de borracha com botões, de 2,7 mm de espessura, cor preto; colocado com adesivo de contacto sobre camada de pasta niveladora não incluída neste preço. Inclusive adesivo de contacto, cortes, tratamento de juntas, eliminação de material restante e limpeza final.
Inclui: Marcação e corte do revestimento. Aplicação da camada de adesivo de contacto. Colocação do revestimento. Eliminação do material sobrante. Limpeza final.
Critério de medição de projecto: Comprimento medido segundo documentação gráfica de Projecto.
Critério de medição de obra: Medir-se-á o comprimento realmente executado segundo especificações de Projecto.

| Código | Un | Descrição | Rendimento | Preço | Importância |
|---|---|---|---|---|---|
| mt18dsi090b | m | Lâmina de borracha com botões, de 2,7 mm de espessura, com aresta arredondada, cor preto, para revestimento contínuo de cobertor e espelho de degrau de escada, fornecida em rolos de 520 mm de largura e 12000 mm de comprimento. (material) | 1.26 | 17.07 | 21.508 |
| mt18dww010a | kg | Adesivo de contacto à base de resina acrílica em dispersão aquosa, para pavimento de borracha, linóleo, PVC, alcatifa e têxtil. (material) | 0.159 | 4.62 | 0.735 |
| mo026 | h | Oficial de 1ª instalador de revestimentos flexíveis. (mão de obra) | 0.264 | 22.68 | 5.988 |
| mo064 | h | Ajudante de instalador de revestimentos flexíveis. (mão de obra) | 0.118 | 22.13 | 2.611 |
| % | % | Custos directos complementares | 2 % | 30.842 | 0.617 |
|  |  | Custos directos |  |  | 31.459 |

Resíduos:
- colocação: mt18dsi090b; factor de resíduo 0.0633767
- colocação: mt18dww010a; factor de resíduo 0.038943

## Recursos

**mt18dsi090b** m Lâmina de borracha com botões
Dados técnicos: Custo energético 141.719 MJ; Emissão de CO2 6.176 kg; Código LER 17 02 03; Massa do elemento 1.59 kg; Volume 0.00265 m3
Resíduos:
- embalagem: re170203 Plástico. (componente de resíduo); rendimento 0.005 kg; Código LER 17 02 03; Massa do elemento 1 kg; Volume 0.001667 m3

**mt18dww010a** kg Adesivo de contacto à base de resina acrílica em dispersão aquosa
Dados técnicos: Custo energético 75.527 MJ; Emissão de CO2 2.872 kg; Código LER 17 09 04; Massa do elemento 1 kg; Volume 0.000667 m3
Resíduos:
- embalagem: re170203 Plástico; rendimento 0.003 kg
