# Revestimento pétreo

- Propriedade do ficheiro: CYPE Ingenieros S.A.
- Formato: FIEBDC-3/2016
- Programa: Gerador de preços para construção civil. CYPE Ingenieros, S.A.
- Data: 23/10/2024
- Moeda: EUR
- Custos indirectos: 3 %
- IVA: 23 %

## R Revestimentos

### RG Argamassas e revestimentos acrílicos

#### RGP Revestimentos e pastas pétreas

**RGP010** m² Revestimento pétreo.
Aplicação manual de duas demãos de revestimento pétreo, cor branca, acabamento mate, textura lisa, a primeira demão diluída com 15% de água e a seguinte diluída com 5% de água ou não diluída, (rendimento: 0,11 l/m² cada demão); aplicação prévia de uma demão de primário à base de copolímeros acrílicos em suspensão aquosa, sobre paramento exterior de argamassa.
Critérios considerados na determinação do preço da unidade de obra: O preço inclui a protecção dos elementos da envolvente que possam ser afectados durante os trabalhos e a resolução de pontos singulares.
Inclui: Preparação, limpeza e lixagem prévia do suporte. Preparação da mistura. Aplicação de uma demão de primário. Aplicação de duas demãos de acabamento.
Critério de medição de projecto: Superfície medida segundo documentação gráfica de Projecto, sem deduzir aberturas menores que 4 m² e descontando, nas aberturas de superfície maior de 4 m², o excesso sobre 4 m².
Critério de medição de obra: Medir-se-á a superfície realmente executada segundo especificações de Projecto, descontando, nas aberturas de superfície maior de 4 m², o excesso sobre 4 m².

| Código | Un | Descrição | Rendimento | Preço | Importância |
|---|---|---|---|---|---|
| mt27pfp010b | l | Primário, à base de copolímeros acrílicos em suspensão aquosa, para favorecer a coesão de suportes pouco consistentes e a aderência de pinturas. (material) | 0.146 | 4.27 | 0.623 |
| mt27pep010bac | kg | Revestimento pétreo para exteriores, à base de copolímeros acrílicos, impermeável à água da chuva e permeável ao vapor de água, cor Blanco, textura lisa, aplicada com trincha ou rolo. (material) | 0.22 | 4.06 | 0.893 |
| mo038 | h | Oficial de 1ª pintor. (mão de obra) | 0.182 | 22.68 | 4.128 |
| mo076 | h | Ajudante de pintor. (mão de obra) | 0.182 | 22.13 | 4.028 |
| % | % | Custos directos complementares | 2 % | 9.672 | 0.193 |
|  |  | Custos directos |  |  | 9.865 |

Resíduos:
- colocação: mt27pfp010b; factor de resíduo 0.06
- colocação: mt27pep010bac; factor de resíduo 0.055

## Recursos

**mt27pfp010b** l Primário, à base de copolímeros acrílicos em suspensão aquosa
Dados técnicos: Custo energético 77.907 MJ; Emissão de CO2 2.965 kg; Código LER 17 09 04; Massa do elemento 1.03 kg; Volume 0.000687 m3
Resíduos:
- embalagem: re150104 Embalagens de metal. (componente de resíduo); rendimento 0.042 kg; Código LER 15 01 04; Massa do elemento 1 kg; Volume 0.001667 m3

**mt27pep010bac** kg Revestimento pétreo para exteriores
Dados técnicos: Custo energético 13.840 MJ; Emissão de CO2 0.564 kg; Código LER 08 01 11; Massa do elemento 1 kg; Volume 0.001111 m3
Resíduos:
- embalagem: re170203 Plástico. (componente de resíduo); rendimento 0.032 kg; Código LER 17 02 03; Massa do elemento 1 kg; Volume 0.001667 m3
