# Pintura com tinta natural de origem mineral, à base de argila sobre paramento interior com tinta

- Propriedade do ficheiro: CYPE Ingenieros S.A.
- Formato: FIEBDC-3/2016
- Programa: Gerador de preços para construção civil. CYPE Ingenieros, S.A.
- Data: 25/09/2024
- Moeda: EUR
- Custos indirectos: 3 %
- IVA: 23 %

## R Revestimentos

### RI Pinturas em paramentos interiores

#### RIN Tintas naturais de origem mineral, à base de argila

**RIN050** m² Pintura com tinta natural de origem mineral, à base de argila sobre paramento interior com tinta.
Aplicação manual de duas demãos de tinta natural de origem mineral, à base de argila, cor natural, diluída com 100% de água, (rendimento: 0,3 kg/m² cada demão); sobre paramento interior com tinta, vertical, até 3 m de altura.
Critérios considerados na determinação do preço da unidade de obra: O preço inclui a protecção dos elementos da envolvente que possam ser afectados durante os trabalhos e a resolução de pontos singulares.
Inclui: Preparação e limpeza prévia do suporte. Preparação da mistura. Aplicação de duas demãos de acabamento.
Critério de medição de projecto: Superfície medida segundo documentação gráfica de Projecto, com o mesmo critério que o suporte base.
Critério de medição de obra: Medir-se-á a superfície realmente executada segundo especificações de Projecto, com o mesmo critério que o suporte base.

| Código | Un | Descrição | Rendimento | Preço | Importância |
|---|---|---|---|---|---|
| mt27pin020a | kg | Tinta natural de origem mineral, à base de argila, água e silicato de potássio, para interior, cor natural, com um conteúdo de compostos orgânicos voláteis (COV) < 5 g/l, para aplicar com trincha, rolo ou pistola; Euroclasse A2-s1, d0 de reacção ao fogo, segundo NP EN 13501-1. (material) | 0.6 | 6.06 | 3.636 |
| mo038 | h | Oficial de 1ª pintor. (mão de obra) | 0.117 | 22.68 | 2.654 |
| mo076 | h | Ajudante de pintor. (mão de obra) | 0.117 | 22.13 | 2.589 |
| % | % | Custos directos complementares | 2 % | 8.879 | 0.178 |
|  |  | Custos directos |  |  | 9.057 |

Resíduos:
- colocação: mt27pin020a; factor de resíduo 0.0275

## Recursos

**mt27pin020a** kg Tinta natural de origem mineral
Dados técnicos: Custo energético 10.700 MJ; Emissão de CO2 0.846 kg; Código LER 08 01 11; Massa do elemento 1 kg; Volume 0.001111 m3
Resíduos:
- embalagem: re170203 Plástico. (componente de resíduo); rendimento 0.045 kg; Código LER 17 02 03; Massa do elemento 1 kg; Volume 0.001667 m3
