# Pintura com tinta epóxi sobre pavimento de garagem

- Propriedade do ficheiro: CYPE Ingenieros S.A.
- Formato: FIEBDC-3/2016
- Programa: Gerador de preços para construção civil. CYPE Ingenieros, S.A.
- Data: 11/02/2025
- Moeda: EUR
- Custos indirectos: 3 %
- IVA: 23 %

## R Revestimentos

### RO Pinturas específicas

#### ROO Garagens

**ROO010** m² Pintura com tinta epóxi sobre pavimento de garagem.
Aplicação manual de duas demãos de tinta epóxi, cor a escolher, acabamento mate, textura lisa, a primeira demão diluída com 10% de água e a seguinte não diluída, (rendimento: 0,2 kg/m² cada demão); sobre pavimento de garagem de betão.
Inclui: Limpeza geral da superfície suporte. Preparação da mistura. Aplicação de uma demão de primário e uma demão de acabamento.
Critério de medição de projecto: Superfície medida segundo documentação gráfica de Projecto, com o mesmo critério que o suporte base.
Critério de medição de obra: Medir-se-á a superfície realmente executada segundo especificações de Projecto, com o mesmo critério que o suporte base.

| Código | Un | Descrição | Rendimento | Preço | Importância |
|---|---|---|---|---|---|
| mt27pxp010r | kg | Tinta para interior, de dois componentes à base de resinas epóxi em dispersão aquosa, cor a escolher, acabamento mate, textura lisa, permeável ao vapor de água; para aplicar com trincha, rolo ou pistola. (material) | 0.4 | 12.1 | 4.840 |
| mo038 | h | Oficial de 1ª pintor. (mão de obra) | 0.113 | 24.63 | 2.783 |
| mo076 | h | Ajudante de pintor. (mão de obra) | 0.113 | 24.04 | 2.717 |
| % | % | Custos directos complementares | 2 % | 10.340 | 0.207 |
|  |  | Custos directos |  |  | 10.547 |
