# Pintura con tinta de poliuretano alifático, sobre pavimento de garagem

- Propriedade do ficheiro: CYPE Ingenieros S.A.
- Formato: FIEBDC-3/2016
- Programa: Gerador de preços para construção civil. CYPE Ingenieros, S.A.
- Data: 23/10/2024
- Moeda: EUR
- Custos indirectos: 3 %
- IVA: 23 %

## R Revestimentos

### RO Pinturas específicas

#### ROO Garagens

**ROO020** m² Pintura con tinta de poliuretano alifático, sobre pavimento de garagem.
Aplicação manual de duas demãos de tinta de poliuretano alifático, cor cinzento, acabamento mate, textura lisa, (rendimento: 0,2 l/m² cada demão); aplicação prévia de uma demão de primário incolor de dois componentes, à base de resina epóxi sem dissolventes, de baixa viscosidade, sobre pavimento de garagem de betão.
Inclui: Limpeza geral da superfície suporte. Preparação da mistura. Aplicação de uma demão de primário. Aplicação de duas demãos de acabamento.
Critério de medição de projecto: Superfície medida segundo documentação gráfica de Projecto, com o mesmo critério que o suporte base.
Critério de medição de obra: Medir-se-á a superfície realmente executada segundo especificações de Projecto, com o mesmo critério que o suporte base.

| Código | Un | Descrição | Rendimento | Preço | Importância |
|---|---|---|---|---|---|
| mt27upx040b | kg | Primário incolor de dois componentes, à base de resina epóxi sem dissolventes, de baixa viscosidade, para aplicar sobre superfície suporte de betão ou de argamassa. (material) | 0.5 | 12.48 | 6.240 |
| mt27upx020bg | kg | Verniz de dois componentes para interior, à base de poliuretano alifático e dissolvente, cor vermelho, acabamento mate, textura lisa, para aplicar com rolo de pelo curto, com resistência aos raios UV e à intempérie e com alta resistência aos agentes químicos. (material) | 0.4 | 16.39 | 6.556 |
| mo038 | h | Oficial de 1ª pintor. (mão de obra) | 0.136 | 22.68 | 3.084 |
| mo076 | h | Ajudante de pintor. (mão de obra) | 0.136 | 22.13 | 3.010 |
| % | % | Custos directos complementares | 2 % | 18.890 | 0.378 |
|  |  | Custos directos |  |  | 19.268 |

Resíduos:
- colocação: mt27upx040b; factor de resíduo 0.03
- colocação: mt27upx020bg; factor de resíduo 0.0275

## Recursos

**mt27upx040b** kg Primário incolor de dois componentes
Dados técnicos: Custo energético 86.761 MJ; Emissão de CO2 3.294 kg; Código LER 17 09 04; Massa do elemento 1 kg; Volume 0.000667 m3
Resíduos:
- embalagem: re170203 Plástico. (componente de resíduo); rendimento 0.003 kg; Código LER 17 02 03; Massa do elemento 1 kg; Volume 0.001667 m3

**mt27upx020bg** kg Verniz de dois componentes para interior
Dados técnicos: Custo energético 32.566 MJ; Emissão de CO2 1.931 kg; Código LER 08 01 11; Massa do elemento 1 kg; Volume 0.001111 m3
Resíduos:
- embalagem: re150104 Embalagens de metal. (componente de resíduo); rendimento 0.08 kg; Código LER 15 01 04; Massa do elemento 1 kg; Volume 0.001667 m3
