# Emboço de gesso

- Propriedade do ficheiro: CYPE Ingenieros S.A.
- Formato: FIEBDC-3/2016
- Programa: Gerador de preços para construção civil. CYPE Ingenieros, S.A.
- Data: 23/10/2024
- Moeda: EUR
- Custos indirectos: 3 %
- IVA: 23 %

## R Revestimentos

### RP Conglomerados tradicionais

#### RPG Aplicação de gesso

**RPG010** m² Emboço de gesso.
Formação de revestimento contínuo interior de gesso, aplicado directamente, sobre paramento vertical, até 3 m de altura, de 15 mm de espessura, formado por uma camada de emboço com pasta de gesso de construção B1, aplicado sobre os paramentos a revestir, com mestras só nas esquinas, cantos, guarnições de vãos e mestras intermédias para que a separação entre elas não seja superior a 3 m. Inclusive colocação de perfil para protecção de arestas de plástico e metal com perfurações, remates com rodapé, formação de arestas e cantos, guarnições de aberturas, colocação da malha de fibra de vidro anti-álcalis para reforço de encontros entre materiais diferentes em 10% da superfície do paramento e montagem, desmontagem e remoção de andaimes.
Inclui: Preparação da superfície suporte que se vai revestir. Execução de mestras. Colocação de cantoneiras nas esquinas e saliências. Amassadura do gesso grosso. Aplicação da pasta de gesso entre mestras e regularização do revestimento.
Critério de medição de projecto: Superfície medida desde o pavimento até ao tecto, segundo documentação gráfica de Projecto, sem deduzir aberturas menores que 4 m² e descontando, nas aberturas de superfície maior de 4 m², o excesso sobre 4 m². Não foram objecto de desconto os paramentos verticais que têm armários encastrados, seja qual for a sua dimensão.
Critério de medição de obra: Medir-se-á, a superfície realmente executada segundo especificações de Projecto, considerando como altura a distância entre o pavimento e o tecto, sem deduzir aberturas menores que 4 m² e descontando, nas aberturas de superfície maior de 4 m², o excesso sobre 4 m². Os paramentos que tenham armários encastrados não serão objecto de desconto seja qual for a sua dimensão.

| Código | Un | Descrição | Rendimento | Preço | Importância |
|---|---|---|---|---|---|
| mt28vye020 | m² | Rede de fibra de vidro tecida, anti-álcalis, de 5x5 mm de vão de malha, flexível e imputrescível no tempo, de 70 g/m² de massa superficial e 0,40 mm de espessura do fio, para armar gessos. (material) | 0.105 | 0.76 | 0.080 |
| mt09pye010b | m³ | Pasta de gesso de construção B1, segundo EN 13279-1. (material) | 0.015 | 148.5 | 2.228 |
| mt28vye010 | m | Cantoneiras de plástico e metal, estáveis à acção dos sulfatos. (material) | 0.215 | 0.35 | 0.075 |
| mo033 | h | Oficial de 1ª gesseiro. (mão de obra) | 0.239 | 22.68 | 5.421 |
| mo071 | h | Ajudante de gesseiro. (mão de obra) | 0.15 | 22.13 | 3.320 |
| % | % | Custos directos complementares | 2 % | 11.124 | 0.222 |
|  |  | Custos directos |  |  | 11.346 |

Resíduos:
- colocação: mt28vye020; factor de resíduo 0.055
- colocação: mt09pye010b Pasta de gesso de construção B1, segundo EN 13279-1; factor de resíduo 0.015
- colocação: mt28vye010 Cantoneiras de plástico e metal, estáveis à acção dos sulfatos; factor de resíduo 0.08

## Recursos

**mt28vye020** m² Rede de fibra de vidro tecida
Dados técnicos: Custo energético 7.216 MJ; Emissão de CO2 0.356 kg; Código LER 17 02 03; Massa do elemento 0.07 kg; Volume 0.000117 m3
Resíduos:
- embalagem: re170203 Plástico. (componente de resíduo); rendimento 0.024 kg; Código LER 17 02 03; Massa do elemento 1 kg; Volume 0.001667 m3

**mt09pye010b** m³ Pasta de gesso de construção B1, segundo EN 13279-1
Dados técnicos: Custo energético 3829.241 MJ; Emissão de CO2 183.696 kg; Código LER 17 08 02; Massa do elemento 1150 kg; Volume 1.15 m3
Resíduos:
- embalagem: re150101 Embalagens de papel e cartão. (componente de resíduo); rendimento 9 kg; Código LER 15 01 01; Massa do elemento 1 kg; Volume 0.001333 m3
- embalagem: re170201 Madeira. (componente de resíduo); rendimento 0.421 kg; Código LER 17 02 01; Massa do elemento 1 kg; Volume 0.000909 m3
- embalagem: re170203 Plástico; rendimento 0.9 kg

**mt28vye010** m Cantoneiras de plástico e metal, estáveis à acção dos sulfatos
Dados técnicos: Custo energético 12.693 MJ; Emissão de CO2 0.675 kg; Código LER 17 02 03; Massa do elemento 0.256 kg; Volume 0.000427 m3
Resíduos:
- embalagem: re170201 Madeira; rendimento 0.04 kg
- embalagem: re170203 Plástico; rendimento 0.001 kg
