# Estuque sobre paramento exterior

- Propriedade do ficheiro: CYPE Ingenieros S.A.
- Formato: FIEBDC-3/2016
- Programa: Gerador de preços para construção civil. CYPE Ingenieros, S.A.
- Data: 23/10/2024
- Moeda: EUR
- Custos indirectos: 3 %
- IVA: 23 %

## R Revestimentos

### RP Conglomerados tradicionais

#### RPS Estuques

**RPS010** m² Estuque sobre paramento exterior.
Formação de estuque mate de cal a frio através da aplicação manual sobre um paramento vertical exterior, com emboço previamente executado com acabamento afagado (não incluído neste preço), de três camadas de argamassa de cal com areia de granulometria crescente até ao exterior, de dosagem 1:4 a primeira e dosagem 1:3 as duas restantes. Acabamento superficial: liso lavado. Inclusive colocação da malha de fibra de vidro anti-álcalis para reforço de encontros entre materiais diferentes e nas testas de laje, em 20% da superfície do paramento, formação de juntas, cantos, mestras, arestas, reentrâncias, ombreiras e lintéis e remates nos encontros com paramentos, revestimentos ou outros elementos assentes na sua superfície.
Inclui: Preparação da superfície suporte. Colocação da malha entre distintos materiais e nas testas de laje. Disposição dos panos de trabalho. Preparação e aplicação das sucessivas camadas. Realização de juntas e encontros. Acabamento superficial. Correcção de falhas e limpeza final.
Critério de medição de projecto: Superfície medida segundo documentação gráfica de Projecto, descontando as aberturas de superfície maior de 3 m², adicionando em alternativa a superfície da parte interior da abertura, correspondente ao desenvolvimento de ombreiras e padieiras. Não foi incrementada a medição por perdas, uma vez que na composição se considerou 5% a mais.
Critério de medição de obra: Medir-se-á a superfície realmente executada segundo especificações de Projecto, descontando as aberturas de superfície maior de 3 m², adicionando em alternativa a superfície da parte interior da abertura, correspondente ao desenvolvimento de ombreiras e padieiras.

| Código | Un | Descrição | Rendimento | Preço | Importância |
|---|---|---|---|---|---|
| mt09mor050c | m³ | Argamassa de cal aérea ou apagada (1:3), confeccionada em obra. (material) | 0.01 | 126.3 | 1.263 |
| mt09mor050d | m³ | Argamassa de cal aérea ou apagada (1:4), confeccionada em obra. (material) | 0.015 | 123.3 | 1.850 |
| mt09var030a | m² | Malha de fibra de vidro tecida, com impregnação de PVC, de 10x10 mm de vão de malha, anti-álcalis, de 115 a 125 g/m² e 500 µm de espessura, para armar rebocos tradicionais, emboços e argamassas. (material) | 0.21 | 1.55 | 0.326 |
| mo034 | h | Oficial de 1ª estucador. (mão de obra) | 0.816 | 22.68 | 18.507 |
| mo072 | h | Ajudante de estucador. (mão de obra) | 0.816 | 22.13 | 18.058 |
| % | % | Custos directos complementares | 2 % | 40.004 | 0.800 |
|  |  | Custos directos |  |  | 40.804 |

Resíduos:
- colocação: mt09mor050c Argamassa de cal aérea ou apagada (1:3), confeccionada em obra; factor de resíduo 0.03
- colocação: mt09mor050d Argamassa de cal aérea ou apagada (1:4), confeccionada em obra; factor de resíduo 0.03
- colocação: mt09var030a; factor de resíduo 0.055

## Recursos

**mt09mor050c** m³ Argamassa de cal aérea ou apagada (1:3), confeccionada em obra
Dados técnicos: Custo energético 60.744 MJ; Emissão de CO2 3.016 kg; Código LER 17 09 04; Massa do elemento 1900 kg; Volume 1.266667 m3
Resíduos:
- embalagem: re170203 Plástico. (componente de resíduo); rendimento 0.627 kg; Código LER 17 02 03; Massa do elemento 1 kg; Volume 0.001667 m3

**mt09mor050d** m³ Argamassa de cal aérea ou apagada (1:4), confeccionada em obra
Dados técnicos: Custo energético 60.744 MJ; Emissão de CO2 3.016 kg; Código LER 17 09 04; Massa do elemento 1900 kg; Volume 1.266667 m3
Resíduos:
- embalagem: re170203 Plástico; rendimento 0.627 kg

**mt09var030a** m² Malha de fibra de vidro tecida
Dados técnicos: Custo energético 10.710 MJ; Emissão de CO2 0.527 kg; Código LER 17 02 03; Massa do elemento 0.12 kg; Volume 0.0002 m3
Resíduos:
- embalagem: re170203 Plástico; rendimento 0.024 kg
