# Argamassa monocamada polimérica, sobre suporte de betão

- Propriedade do ficheiro: CYPE Ingenieros S.A.
- Formato: FIEBDC-3/2016
- Programa: Gerador de preços para construção civil. CYPE Ingenieros, S.A.
- Data: 23/10/2024
- Moeda: EUR
- Custos indirectos: 3 %
- IVA: 23 %

## R Revestimentos

### RQ Sistemas monomassa industriais

#### RQO Argamassas monomassa

**RQO021** m² Argamassa monocamada polimérica, sobre suporte de betão.
Formação em fachadas de revestimento contínuo de 12 mm de espessura, impermeável à água da chuva, com argamassa monomassa hidrófoba de rede tridimensional, para a impermeabilização e decoração de fachadas, tipo OC CSIII W2, segundo EN 998-1, acabamento raspado, cor Marfil, composto de cimento e cargas minerais, aditivado em massa com polímeros. Aplicado manualmente sobre uma superfície de betão, aplicação prévia de uma camada de argamassa ponte de aderência, de 5 mm de espessura, onde se encontrem deficiências de absorção ou porosidade (100% da superfície do paramento). Inclusive preparação da superfície suporte, colocação de malha de fibra de vidro anti-álcalis para reforço de encontros entre materiais diferentes e nas testas de laje, num 20% da superfície do paramento, formação de juntas, cantos, mestras, arestas, reentrâncias, ombreiras e lintéis e remates nos encontros com paramentos, revestimentos ou outros elementos assentes na sua superfície.
Inclui: Preparação da superfície suporte. Disposição dos panos de trabalho. Arestado e realização de juntas. Aplicação da argamassa de ligação entre o suporte e a argamassa monomassa. Colocação de malha para armar argamassa. Preparação da argamassa monomassa. Aplicação de argamassa monomassa. Nivelamento do revestimento. Acabamento superficial. Correcção de falhas e limpeza final.
Critério de medição de projecto: Superfície medida segundo documentação gráfica de Projecto, descontando as aberturas de superfície maior de 3 m² e incluindo o desenvolvimento das reentrâncias.
Critério de medição de obra: Medir-se-á a superfície realmente executada segundo especificações de Projecto, descontando as aberturas de superfície maior de 3 m² e incluindo o desenvolvimento das reentrâncias.

| Código | Un | Descrição | Rendimento | Preço | Importância |
|---|---|---|---|---|---|
| mt28pcs020a | kg | Argamassa, de 5 mm de espessura, como ponte de aderência para argamassas monomassa sobre suportes de betão liso e betão celular. (material) | 7.5 | 0.27 | 2.025 |
| mt28mpl010a | kg | Argamassa monomassa hidrófoba de rede tridimensional, para a impermeabilização e decoração de fachadas, tipo OC CSIII W2, segundo EN 998-1, acabamento raspado, cor Marfil, composto de cimento e cargas minerais, aditivado em massa com polímeros. (material) | 16.4 | 0.95 | 15.580 |
| mt28mon040a | m² | Malha de fibra de vidro, anti-álcalis, de 10x10 mm de vão de malha, de 750 a 900 microns de espessura e de 200 a 250 g/m² de massa superficial, com 25 kp/cm² de resistência à tracção, para armar argamassas. (material) | 0.21 | 2.41 | 0.506 |
| mt28mon030 | m | Perfil para juntas de PVC. (material) | 0.75 | 0.35 | 0.263 |
| mt28mon050 | m | Perfil de PVC rígido para formação de arestas em revestimentos de argamassa monomassa. (material) | 1.25 | 0.37 | 0.463 |
| mo039 | h | Oficial de 1ª rebocador. (mão de obra) | 0.469 | 22.68 | 10.637 |
| mo111 | h | Operário especializado rebocador. (mão de obra) | 0.434 | 22.36 | 9.704 |
| % | % | Custos directos complementares | 2 % | 39.178 | 0.784 |
|  |  | Custos directos |  |  | 39.962 |

Resíduos:
- colocação: mt28pcs020a; factor de resíduo 0.07
- colocação: mt28mpl010a; factor de resíduo 0.012375
- colocação: mt28mon040a; factor de resíduo 0.055
- colocação: mt28mon030 Perfil para juntas de PVC; factor de resíduo 0.08
- colocação: mt28mon050 Perfil de PVC rígido para formação de arestas em revestimentos de argamassa monomassa; factor de resíduo 0.056

## Recursos

**mt28pcs020a** kg Argamassa, de 5 mm de espessura
Dados técnicos: Custo energético 2.251 MJ; Emissão de CO2 0.184 kg; Código LER 17 09 04; Massa do elemento 1 kg; Volume 0.000667 m3
Resíduos:
- embalagem: re170203 Plástico. (componente de resíduo); rendimento 0.003 kg; Código LER 17 02 03; Massa do elemento 1 kg; Volume 0.001667 m3

**mt28mpl010a** kg Argamassa monomassa hidrófoba de rede tridimensional
Dados técnicos: Custo energético 3.340 MJ; Emissão de CO2 0.250 kg; Código LER 17 01 01; Massa do elemento 1 kg; Volume 0.000667 m3

**mt28mon040a** m² Malha de fibra de vidro
Dados técnicos: Custo energético 18.046 MJ; Emissão de CO2 0.887 kg; Código LER 17 02 03; Massa do elemento 0.225 kg; Volume 0.000375 m3
Resíduos:
- embalagem: re170203 Plástico; rendimento 0.024 kg

**mt28mon030** m Perfil para juntas de PVC
Dados técnicos: Custo energético 12.316 MJ; Emissão de CO2 0.035 kg; Código LER 17 02 03; Massa do elemento 0.07 kg; Volume 0.000117 m3
Resíduos:
- embalagem: re150101 Embalagens de papel e cartão. (componente de resíduo); rendimento 0.018 kg; Código LER 15 01 01; Massa do elemento 1 kg; Volume 0.001333 m3
- embalagem: re170201 Madeira. (componente de resíduo); rendimento 0.052 kg; Código LER 17 02 01; Massa do elemento 1 kg; Volume 0.000909 m3
- embalagem: re170203 Plástico; rendimento 0.003 kg

**mt28mon050** m Perfil de PVC rígido para formação de arestas em revestimentos de argamassa monomassa
Dados técnicos: Custo energético 3.294 MJ; Emissão de CO2 0.351 kg; Código LER 17 02 03; Massa do elemento 0.07 kg; Volume 0.000117 m3
Resíduos:
- embalagem: re170203 Plástico; rendimento 0.002 kg
