# Tratamento para igualar a diferença de tonalidades em argamassas monocamada

- Propriedade do ficheiro: CYPE Ingenieros S.A.
- Formato: FIEBDC-3/2016
- Programa: Gerador de preços para construção civil. CYPE Ingenieros, S.A.
- Data: 23/10/2024
- Moeda: EUR
- Custos indirectos: 3 %
- IVA: 23 %

## R Revestimentos

### RQ Sistemas monomassa industriais

#### RQY Reparações

**RQY010** m² Tratamento para igualar a diferença de tonalidades em argamassas monocamada.
Tratamento superficial para igualar a diferença de tonalidades em argamassas monocamada, através da aplicação de duas demão de revestimento, à base de copolímeros acrílicos em dispersão aquosa, pigmentos inorgânicos estáveis, dióxido de titânio e pigmentos extendedores seleccionados, cor branco, acabamento mate, textura lisa, a primeira demão diluída com 20 a 30% de água e a seguinte diluída com 10 a 20% de água, (rendimento: 0,146 l/m² cada demão).
Critérios considerados na determinação do preço da unidade de obra: O preço inclui a protecção dos elementos da envolvente que possam ser afectados durante os trabalhos.
Inclui: Limpeza e preparação da superfície. Aplicação do produto. Limpeza final.
Critério de medição de projecto: Superfície medida segundo documentação gráfica de Projecto.
Critério de medição de obra: Medir-se-á a superfície realmente executada segundo especificações de Projecto.

| Código | Un | Descrição | Rendimento | Preço | Importância |
|---|---|---|---|---|---|
| mt27pir150a | l | Revestimento, à base de copolímeros acrílicos em dispersão aquosa, pigmentos inorgânicos estáveis, dióxido de titânio e pigmentos extendedores seleccionados, cor branco, acabamento mate, textura lisa, impermeável à água da chuva, permeável ao vapor de água e resistente aos raios UV; para aplicar com trincha, rolo ou pistola. (material) | 0.292 | 11.59 | 3.384 |
| mo038 | h | Oficial de 1ª pintor. (mão de obra) | 0.178 | 22.68 | 4.037 |
| mo076 | h | Ajudante de pintor. (mão de obra) | 0.178 | 22.13 | 3.939 |
| % | % | Custos directos complementares | 2 % | 11.360 | 0.227 |
|  |  | Custos directos |  |  | 11.587 |

Resíduos:
- colocação: mt27pir150a; factor de resíduo 0.0275

## Recursos

**mt27pir150a** l Revestimento, à base de copolímeros acrílicos em dispersão aquosa
Dados técnicos: Custo energético 38.098 MJ; Emissão de CO2 1.883 kg; Código LER 08 01 11; Massa do elemento 1.29 kg; Volume 0.001433 m3
Resíduos:
- embalagem: re170203 Plástico. (componente de resíduo); rendimento 0.032 kg; Código LER 17 02 03; Massa do elemento 1 kg; Volume 0.001667 m3
