# Revestimento interior directo de placas de gesso laminado com isolamento incorporado

- Propriedade do ficheiro: CYPE Ingenieros S.A.
- Formato: FIEBDC-3/2016
- Programa: Gerador de preços para construção civil. CYPE Ingenieros, S.A.
- Data: 11/06/2024
- Moeda: EUR
- Custos indirectos: 3 %
- IVA: 23 %

## R Revestimentos

### RR Paredes (placas e painéis)

#### RRY De placas de gesso laminado

**RRY002** m² Revestimento interior directo de placas de gesso laminado com isolamento incorporado.
Revestimento interior directo, de 57,5 mm de espessura total, com nível de qualidade do acabamento Q2, formado por placa de gesso laminado com isolamento incorporado de lã mineral de 12,5+30 mm de espessura, assente directamente sobre o paramento vertical com massa de colagem. Inclusive massa e fita para o tratamento de juntas.
Critérios considerados na determinação do preço da unidade de obra: O preço inclui a resolução de encontros e pontos singulares.
Inclui: Marcação na laje inferior e na superior da linha de paramento acabado. Colocação sucessiva no paramento dos pontos de massa de colagem correspondentes a cada uma das placas. Corte das placas. Colocação sucessiva e independente de cada uma das placas através de nivelamento. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12psg035a | kg | Massa de colagem, segundo EN 14496. (material) | 4.1 | 0.43 | 1.763 |
| mt12psg241a | m² | Placa transformada de 13+30 mm de espessura formada por uma placa de gesso laminado 12,5x1200x2600, BA, EN 13950 que tem colada uma lâmina de lã mineral de 90 kg/m³ de densidade. (material) | 1.05 | 20.39 | 21.410 |
| mt12psg030a | kg | Massa de juntas, segundo EN 13963. (material) | 0.3 | 0.9 | 0.270 |
| mt12psg040a | m | Fita microperfurada de papel, segundo EN 13963. (material) | 1.6 | 0.04 | 0.064 |
| mo053 | h | Oficial de 1ª montador de pré-fabricados interiores. (mão de obra) | 0.345 | 23.31 | 8.042 |
| mo100 | h | Ajudante de montador de pré-fabricados interiores. (mão de obra) | 0.345 | 22.13 | 7.635 |
| % | % | Custos directos complementares | 2 % | 39.184 | 0.784 |
|  |  | Custos directos |  |  | 39.968 |

Resíduos:
- colocação: mt12psg035a Massa de colagem, segundo EN 14496; factor de resíduo 0.03
- colocação: mt12psg241a; factor de resíduo 0.03
- colocação: mt12psg030a Massa de juntas, segundo EN 13963; factor de resíduo 0.03
- colocação: mt12psg040a Fita microperfurada de papel, segundo EN 13963; factor de resíduo 0.0440299

## Recursos

**mt12psg035a** kg Massa de colagem, segundo EN 14496
Dados técnicos: Custo energético 5.138 MJ; Emissão de CO2 0.246 kg; Código LER 17 08 02; Massa do elemento 1 kg; Volume 0.001 m3
Resíduos:
- embalagem: re170203 Plástico. (componente de resíduo); rendimento 0.02 kg; Código LER 17 02 03; Massa do elemento 1 kg; Volume 0.001667 m3

**mt12psg241a** m² Placa transformada de 13+30 mm de espessura formada por uma placa de gesso laminado 12,5x1200x2600
Dados técnicos: Custo energético 208.852 MJ; Emissão de CO2 5.991 kg; Código LER 17 06 04; Massa do elemento 10.5 kg; Volume 0.0175 m3
Resíduos:
- embalagem: re170203 Plástico; rendimento 0.034 kg

**mt12psg030a** kg Massa de juntas, segundo EN 13963
Dados técnicos: Custo energético 12.798 MJ; Emissão de CO2 0.436 kg; Código LER 17 08 02; Massa do elemento 1 kg; Volume 0.001 m3
Resíduos:
- embalagem: re170203 Plástico; rendimento 0.02 kg

**mt12psg040a** m Fita microperfurada de papel, segundo EN 13963
Dados técnicos: Custo energético 0.004 MJ; Emissão de CO2 0.006 kg; Código LER 20 01 01; Massa do elemento 0.0067 kg; Volume 0.000009 m3
