# Junta em pavimento contínuo interior decorativo de marmorite "in situ", com perfil pré-moldado

- Propriedade do ficheiro: CYPE Ingenieros S.A.
- Formato: FIEBDC-3/2016
- Programa: Gerador de preços para construção civil. CYPE Ingenieros, S.A.
- Data: 23/10/2024
- Moeda: EUR
- Custos indirectos: 3 %
- IVA: 23 %

## R Revestimentos

### RS Pavimentos

#### RSC De marmorite

**RSC110** m Junta em pavimento contínuo interior decorativo de marmorite "in situ", com perfil pré-moldado.
Junta de construção, em pavimento contínuo interior decorativo de marmorite "in situ", com perfil em "L" de latão, de 8 mm de altura. Inclusive pés de ancoragem e elementos de fixação.
Inclui: Implantação da junta. Corte e colocação do perfil. Execução das uniões entre perfis. Resolução de encontros. Fixação e ajuste dos perfis.
Critério de medição de projecto: Comprimento medido segundo documentação gráfica de Projecto.
Critério de medição de obra: Medir-se-á o comprimento realmente executado segundo especificações de Projecto.

| Código | Un | Descrição | Rendimento | Preço | Importância |
|---|---|---|---|---|---|
| mt18wwe060a | m | Perfil em "L" de latão, de 8 mm de altura, para a formação de juntas de construção em pavimento contínuo interior decorativo de marmorite "in situ", de até 8 mm de espessura; com pés de ancoragem e elementos de fixação. (material) | 1.05 | 13.1 | 13.755 |
| mo020 | h | Oficial de 1ª construção. (mão de obra) | 0.059 | 22.68 | 1.338 |
| mo113 | h | Operário não qualificado construção. (mão de obra) | 0.059 | 21.45 | 1.266 |
| % | % | Custos directos complementares | 2 % | 16.359 | 0.327 |
|  |  | Custos directos |  |  | 16.686 |

Resíduos:
- colocação: mt18wwe060a; factor de resíduo 0.024

## Recursos

**mt18wwe060a** m Perfil em "L" de latão
Dados técnicos: Custo energético 43.997 MJ; Emissão de CO2 2.941 kg; Código LER 17 04 01; Massa do elemento 0.246 kg; Volume 0.000164 m3
Resíduos:
- embalagem: re170203 Plástico. (componente de resíduo); rendimento 0.008 kg; Código LER 17 02 03; Massa do elemento 1 kg; Volume 0.001667 m3
