# Pavimento industrial, sistema Paviland Industrial "GRUPO PUMA"

- Propriedade do ficheiro: CYPE Ingenieros S.A.
- Formato: FIEBDC-3/2016
- Programa: Gerador de preços para construção civil. CYPE Ingenieros, S.A.
- Data: 23/10/2024
- Moeda: EUR
- Custos indirectos: 3 %
- IVA: 23 %

## R Revestimentos

### RS Pavimentos

#### RSI Sistemas de pavimentos industriais e decorativos

**RSI008** m² Pavimento industrial, sistema Paviland Industrial "GRUPO PUMA".
Pavimento industrial, realizado com o sistema Paviland Industrial "GRUPO PUMA", constituído por: massame de betão com adição de fibras de 20 cm de espessura, realizado com betão C12/15 (X0(P); D12; S3; Cl 1,0) fabricado em central e betonagem desde camião com um conteúdo de fibras sem função estrutural, fibras de polipropileno Paviland Fibras "GRUPO PUMA" de 0,6 kg/m³, espalhamento e vibração manual através de régua vibradora; e aplicação sobre o betão fresco de camada de desgaste de argamassa endurecedora Paviland Industrial "GRUPO PUMA", cor Gris (4 kg/m²), com acabamento superficial através de afagamento mecânico.
Critérios considerados na determinação do preço da unidade de obra: O preço não inclui a sub-base nem a execução e a vedação das juntas.
Inclui: Preparação da superfície existente. Marcação das juntas de construção e de dilatação. Aplicação de níveis através de pontos, mestras de betão ou réguas. Rega da superfície base. Mistura em camião betoneira. Betonagem, espalhamento e vibração do betão. Resolução de encontros e pontos singulares. Polvilhamento manual sobre o betão fresco. Afagamento mecânico da superfície. Cura do betão. Limpeza final do pavimento.
Critério de medição de projecto: Superfície medida em projecção horizontal, segundo documentação gráfica de Projecto.
Critério de medição de obra: Medir-se-á, em projecção horizontal, a superfície realmente executada segundo especificações de Projecto.

| Código | Un | Descrição | Rendimento | Preço | Importância |
|---|---|---|---|---|---|
| mt10hmf020ab | m³ | Betão simples C12/15 (X0(P); D12; S3; Cl 1,0), fabricado em central, segundo NP EN 206. (material) | 0.21 | 73 | 15.330 |
| mt08fip010d | kg | Fibras de polipropileno Paviland Fibras "GRUPO PUMA", para prevenir fissuras por retracção em elementos de betão. (material) | 0.12 | 5.96 | 0.715 |
| mt09hip010cs | kg | Argamassa endurecedora Paviland Industrial "GRUPO PUMA", cor Gris, composta de cimento de alta resistência, inertes seleccionados, pigmentos e aditivos, de alta resistência à abrasão, aplicada como acabamento do betão afagado, polvilhado superficialmente sobre o betão fresco. (material) | 4 | 0.26 | 1.040 |
| mq04dua020b | h | Dumper de descarga frontal de 2 t de carga útil. (equipamento) | 0.045 | 10.38 | 0.467 |
| mq06vib020 | h | Régua vibradora de 3 m. (equipamento) | 0.037 | 5.23 | 0.194 |
| mq06fra010 | h | Talocha mecânica de betão. (equipamento) | 0.643 | 5.68 | 3.652 |
| mo121 | h | Oficial de 1ª aplicador de pavimentos industriais. (mão de obra) | 0.698 | 22.68 | 15.831 |
| mo122 | h | Ajudante de aplicador de pavimentos industriais. (mão de obra) | 0.841 | 22.13 | 18.611 |
| % | % | Custos directos complementares | 2 % | 55.840 | 1.117 |
|  |  | Custos directos |  |  | 56.957 |

Resíduos:
- colocação: mt10hmf020ab Betão simples C12/15 (X0(P); D12; S3; Cl 1,0), fabricado em central, segundo NP EN 206; factor de resíduo 0.00154579
- colocação: mt08fip010d Fibras de polipropileno Paviland Fibras "GRUPO PUMA", para prevenir fissuras por retracção em elementos de betão; factor de resíduo 0.0165
- colocação: mt09hip010cs; factor de resíduo 0.07

## Recursos

**mt10hmf020ab** m³ Betão simples C12/15 (X0(P); D12; S3; Cl 1,0), fabricado em central, segundo NP EN 206
Dados técnicos: Custo energético 1840.000 MJ; Emissão de CO2 230.000 kg; Código LER 17 01 01; Massa do elemento 2300 kg; Volume 1.533333 m3

**mt08fip010d** kg Fibras de polipropileno Paviland Fibras "GRUPO PUMA", para prevenir fissuras por retracção em elementos de betão
Dados técnicos: Custo energético 93.221 MJ; Emissão de CO2 2.924 kg; Código LER 17 02 03; Massa do elemento 1 kg; Volume 0.001667 m3
Resíduos:
- embalagem: re170203 Plástico. (componente de resíduo); rendimento 0.003 kg; Código LER 17 02 03; Massa do elemento 1 kg; Volume 0.001667 m3

**mt09hip010cs** kg Argamassa endurecedora Paviland Industrial "GRUPO PUMA"
Dados técnicos: Custo energético 2.251 MJ; Emissão de CO2 0.184 kg; Código LER 17 09 04; Massa do elemento 1 kg; Volume 0.000667 m3
Resíduos:
- embalagem: re170203 Plástico; rendimento 0.003 kg
