# Limpeza de pavimento cerâmico

- Propriedade do ficheiro: CYPE Ingenieros S.A.
- Formato: FIEBDC-3/2016
- Programa: Gerador de preços para construção civil. CYPE Ingenieros, S.A.
- Data: 25/09/2024
- Moeda: EUR
- Custos indirectos: 3 %
- IVA: 23 %

## R Revestimentos

### RS Pavimentos

#### RSK Preparação da superfície

**RSK020** m² Limpeza de pavimento cerâmico.
Limpeza de pavimento cerâmico de grés esmaltado em bom estado de conservação, através do derrame sobre a superfície de uma solução aquosa de ácido acético deixando-a a secar, escovagem do pavimento e enxaguamento com água abundante, repetindo o tratamento até eliminar o salitre da superfície; e aplicação posterior de líquido decapante específico para grés esmaltado, com o objectivo de eliminar as manchas de sujidade, gorduras e microrganismos. Incluindo protecção dos elementos da envolvente que não são objecto da limpeza, eliminação mecânica de incrustações, secagem da água restante, remoção e armazenamento dos restos gerados; considerando um grau de complexidade baixo.
Inclui: Protecção dos elementos da envolvente. Aplicação do produto de limpeza. Escovagem da superfície. Enxaguamento. Aplicação do produto decapante. Limpeza. Remoção e armazenamento da água e dos restos gerados.
Critério de medição de projecto: Superfície medida segundo documentação gráfica de Projecto.
Critério de medição de obra: Medir-se-á a superfície realmente executada segundo especificações de Projecto.

| Código | Un | Descrição | Rendimento | Preço | Importância |
|---|---|---|---|---|---|
| mt08lim070 | l | Ácido acético. (material) | 2 | 1.23 | 2.460 |
| mt08aaa010a | m³ | Água. (material) | 0.01 | 1.5 | 0.015 |
| mt08lim080a | kg | Decapante específico para grés esmaltado. (material) | 0.1 | 9.03 | 0.903 |
| mo020 | h | Oficial de 1ª construção. (mão de obra) | 0.261 | 22.68 | 5.919 |
| mo077 | h | Ajudante de construção. (mão de obra) | 0.131 | 22.13 | 2.899 |
| % | % | Custos directos complementares | 2 % | 12.196 | 0.244 |
|  |  | Custos directos |  |  | 12.440 |

Resíduos:
- colocação: mt08lim070 Ácido acético; factor de resíduo 0.014
- colocação: mt08lim080a Decapante específico para grés esmaltado; factor de resíduo 0.05335

## Recursos

**mt08lim070** l Ácido acético
Dados técnicos: Custo energético 19.884 MJ; Emissão de CO2 1.088 kg; Código LER 06 01 06; Massa do elemento 1.049 kg; Volume 0.001049 m3
Resíduos:
- embalagem: re170203 Plástico. (componente de resíduo); rendimento 0.032 kg; Código LER 17 02 03; Massa do elemento 1 kg; Volume 0.001667 m3

**mt08aaa010a** m³ Água
Dados técnicos: Custo energético 60.000 MJ; Emissão de CO2 30.000 kg

**mt08lim080a** kg Decapante específico para grés esmaltado
Dados técnicos: Custo energético 100.537 MJ; Emissão de CO2 14.828 kg; Código LER 08 01 21; Massa do elemento 1 kg; Volume 0.001111 m3
Resíduos:
- embalagem: re150104 Embalagens de metal. (componente de resíduo); rendimento 0.055 kg; Código LER 15 01 04; Massa do elemento 1 kg; Volume 0.001667 m3
