# Enceramento de pavimento cerâmico poroso

- Propriedade do ficheiro: CYPE Ingenieros S.A.
- Formato: FIEBDC-3/2016
- Programa: Gerador de preços para construção civil. CYPE Ingenieros, S.A.
- Data: 11/06/2024
- Moeda: EUR
- Custos indirectos: 3 %
- IVA: 23 %

## R Revestimentos

### RS Pavimentos

#### RSY Reparações

**RSY021** m² Enceramento de pavimento cerâmico poroso.
Enceramento de pavimento cerâmico poroso localizado no interior, através da aplicação de duas demãos de cera de polietilenoglicol, segundo as instruções e dosagens recomendadas pelo fabricante, para a protecção da superfície cerâmica, evitando o aparecimento de salitre e incrustações. Incluindo limpeza prévia do pavimento, com eliminação de partículas soltas, sem incluir a limpeza de manchas de gordura, eflorescências salinas e incrustações.
Inclui: Limpeza. Enceramento do pavimento.
Critério de medição de projecto: Superfície medida segundo documentação gráfica de Projecto.
Critério de medição de obra: Medir-se-á a superfície realmente executada segundo especificações de Projecto.

| Código | Un | Descrição | Rendimento | Preço | Importância |
|---|---|---|---|---|---|
| mt08lim090d | kg | Cera de polietilenoglicol, para encerar pavimentos. (material) | 0.25 | 7.72 | 1.930 |
| mo112 | h | Operário especializado construção. (mão de obra) | 0.119 | 21.98 | 2.616 |
| mo113 | h | Operário não qualificado construção. (mão de obra) | 0.059 | 21.45 | 1.266 |
| % | % | Custos directos complementares | 2 % | 5.812 | 0.116 |
|  |  | Custos directos |  |  | 5.928 |

Resíduos:
- colocação: mt08lim090d Cera de polietilenoglicol, para encerar pavimentos; factor de resíduo 0.03

## Recursos

**mt08lim090d** kg Cera de polietilenoglicol, para encerar pavimentos
Dados técnicos: Custo energético 0.291 MJ; Emissão de CO2 0.014 kg; Código LER 17 09 04; Massa do elemento 1 kg; Volume 0.000667 m3
Resíduos:
- embalagem: re170203 Plástico. (componente de resíduo); rendimento 0.003 kg; Código LER 17 02 03; Massa do elemento 1 kg; Volume 0.001667 m3
