# Consolidação de pavimento cerâmico

- Propriedade do ficheiro: CYPE Ingenieros S.A.
- Formato: FIEBDC-3/2016
- Programa: Gerador de preços para construção civil. CYPE Ingenieros, S.A.
- Data: 25/09/2024
- Moeda: EUR
- Custos indirectos: 3 %
- IVA: 23 %

## R Revestimentos

### RS Pavimentos

#### RSY Reparações

**RSY022** m² Consolidação de pavimento cerâmico.
Consolidação de pavimento cerâmico, em estado de conservação bom, através da aplicação de mineralizador de base hidrófuga transpirável como protector de superfície e uma demão de cera natural de abelha como tratamento protector e decorativo. Inclusive limpeza, eliminação de incrustações através de escalpelo.
Inclui: Limpeza e preparação da superfície suporte. Aplicação do mineralizador. Aplicação de uma demão de acabamento.
Critério de medição de projecto: Superfície medida segundo documentação gráfica de Projecto.
Critério de medição de obra: Medir-se-á a superfície realmente executada segundo especificações de Projecto.

| Código | Un | Descrição | Rendimento | Preço | Importância |
|---|---|---|---|---|---|
| mt08lim090a | kg | Cera natural de abelha, para encerar pavimentos. (material) | 0.1 | 7.49 | 0.749 |
| mt27pfj150 | kg | Mineralizador de base hidrófuga transpirável. (material) | 0.15 | 5.5 | 0.825 |
| mt08aaa010a | m³ | Água. (material) | 0.05 | 1.5 | 0.075 |
| mo020 | h | Oficial de 1ª construção. (mão de obra) | 0.238 | 22.68 | 5.398 |
| mo113 | h | Operário não qualificado construção. (mão de obra) | 0.119 | 21.45 | 2.553 |
| % | % | Custos directos complementares | 2 % | 9.600 | 0.192 |
|  |  | Custos directos |  |  | 9.792 |

Resíduos:
- colocação: mt08lim090a Cera natural de abelha, para encerar pavimentos; factor de resíduo 0.03

## Recursos

**mt08lim090a** kg Cera natural de abelha, para encerar pavimentos
Dados técnicos: Custo energético 0.291 MJ; Emissão de CO2 0.014 kg; Código LER 17 09 04; Massa do elemento 1 kg; Volume 0.000667 m3
Resíduos:
- embalagem: re170203 Plástico. (componente de resíduo); rendimento 0.003 kg; Código LER 17 02 03; Massa do elemento 1 kg; Volume 0.001667 m3

**mt08aaa010a** m³ Água
Dados técnicos: Custo energético 60.000 MJ; Emissão de CO2 30.000 kg
